# Am Stadtbad 47-51 Neubau Heizung-Sanitär
Angebotsaufforderung (GAEB 90, DA83)
Währung: EUR
Auftraggeber: Covivio Immobilien GmbH

## Am Stadtbad 47-51 Neubau Sanitär
Datum: 28.07.25

*Hinweis*
Projektbeschreibung
Neubau Projekt Am Stadtbad 47-51

Lage der Baumaßnahmen
Am Stadtbad 47-51
46537 Dinslaken

Objektbeschreibung
Objekt: Neubau von drei Mehrfamilienhäusern
Gebäudestruktur: Kellergeschoss, Erdgeschoss,
1.-3. Obergeschoss, Dachgeschoss
Anzahl der Wohneinheiten: je Haus 18, Insgesamt 54

Allgemeine Beschreibung
Das zu errichtende Gebäude wird zentral über das
Fernwärmenetz mit thermischer Energie für Heizung und
Warmwasser versorgt. Die Übergabestation der Fernwärme
ist bauseits vorgesehen und stellt die erforderlichen
Parameter für die weitere Verteilung im Gebäude zur
Verfügung.

Wärmeverteilung im Gebäude
Im gesamten Gebäude erfolgt die Wärmeverteilung über
ein neu zu errichtendes Heizungsversorgungsnetz. Dieses
umfasst die gesamte Leitungsführung, inklusive aller
erforderlichen Verteiler, Strangregulierventile,
Absperrarmaturen, Dämmung gemäß geltender GEG-Vorgaben
sowie sämtlicher zugehöriger Befestigungs- und
Montageelemente.

Warmwasserbereitung
Zur zentralen Warmwasserbereitung sind zwei
Frischwassserstationen inkl. der beiden Pufferspeicher
zu liefern, aufzustellen und heizungsseitig fachgerecht
anzuschließen. Die Dimensionierung des Speichers hat in
Abstimmung mit den Anforderungen der Gebäudenutzung und
den einschlägigen technischen Regeln (z.B. DIN 1988,
DIN EN 12831) zu erfolgen.

Wärmeabgabe in den Wohneinheiten
Alle Mieteinheiten werden vollständig mit einer neuen,
wassergeführten Fußbodenheizung ausgestattet. Die
Auslegung der Fußbodenheizung erfolgt nach den jeweils
gültigen Normen und Richtlinien (z.B. DIN EN 1264)
unter Berücksichtigung des berechneten Heizwärmebedarfs
je Raum.
Darüber hinaus wird in jedem Badezimmer ein zusätzlich
elektrisch betriebener Handtuchheizkörper installiert.
Dieser ist separat ansteuerbar und dient insbesondere
in der Übergangszeit sowie zur zusätzlichen
Komfortsteigerung als ergänzende Wärmequelle.

Fußbodenaufbau
Der erforderliche Bodenaufbau zur Aufnahme der
Fußbodenheizung umfasst die fachgerechte Dämmung
(Trittschall- und Wärmedämmung) sowie die
Heizrohrverlegung im entsprechenden Verlegesystem. Der
vollständige Bodenaufbau ist gemäß den anerkannten
Regeln der Technik sowie den Herstellervorgaben
auszuführen.

Leistungsumfang dieses Auftrags
Folgende Leistungen sind Bestandteil dieses Auftrags:
Herstellung des kompletten Heizungsversorgungsnetzes
innerhalb des Gebäudes
Lieferung und heizungsseitiger Anschluss der beiden
Frischwasserstationen an die neu installierten
Pufferspeicher.
Herstellung der kompletten Fußbodenheizung in allen
Mieteinheiten inkl. erforderlichem Bodenaufbau
Lieferung und Montage von elektrisch betriebenen
Badheizkörpern
Durchführung sämtlicher Funktions- und
Dichtheitsprüfungen
Inbetriebnahme und Einregulierung der Heizungsanlage
(hydraulischer Abgleich).

### Bereich 1 Vetragsbedingungen und Verordnungen

#### Abschnitt 1.1 Die Baustellenordnung der Covivio Immobilien GmbH

### Bereich 2 Allgemeine Vorbemerkungen ( Geltungsbereich für diese funktionale Leistungsbeschreibung

*Hinweis*
Maßgebend für die Lieferung und Ausführung der
Leistungen sind die ATV in der VOB-Teil C sowie alle
weiteren  einschlägigen DIN-Normen und alle
betreffenden
Gesetze und Verordnungen.
Alle Leistungen sind nach dem zum Zeitpunkt der Abnahme
geltenden Normen, Verordnungen, Richtlinien etc.
auszuführen.
Für die Preisbildung gelten unabhängig davon die zum
Zeitpunkt der Angebotsabgabe gültigen Vorschriften.

Folgende Vorschriften sind besonders zu beachten:
DIN 4102 Brandverhalten von Baustoffen und Bauteilen
DIN 4109 Schallschutz im Hochbau
DIN 4108 Wärmeschutz im Hochbau
GEG Gebäude Energie Gesetz

Die allgemein anerkannten Regeln der Technik
Weiterhin gelten sämtliche europäischen und nationalen
Vorschriften, Merkblätter, Stoff- und Prüfnormen usw.
jeweils in ihrer aktuellen Fassung. Als vereinbart
gelten weiterhin die Herstellerverarbeitungsangaben,
Zulassungen und Empfehlungen der jeweiligen
Fachverbände. Unfallverhütungsvorschriften/ Regeln der
BG Bau (Berufsgenossenschaft der Bauwirtschaft)
BGV BG-Vorschriften
BGR BG-Regel
BGI BG-Informationen
BGG BG-Grundsätze
BetrSichV Betriebssicherheitsverordnung mit den
dazugehörigen Technischen Regeln ,TRBS"

Für die nachfolgend funktional beschriebenen Leistungen
gelten folgende vertragliche Regelwerke:

1. Diese "Allgemeinen vertraglichen Grundlagen u.
Regelungen" über die Erbringung von Bauleistungen
2. Die ,Allgemeinen Einkaufsbedingungen der Covivio in
der jeweils gültigen Fassung
3. Die "Zusätzliche Vertragsbedingungen für die
Ausführung von Bauleistungen Z-VOB/B" in der jeweils
gültigen Fassung
4. Die Baustellenordnung der Covivio Immobilien GmbH in
der jeweils gültigen FassungMit Unterzeichnung des
Pauschalangebotes erklärt der AN, dass von ihm
sämtliche
gesetzlichen, behördlichen und
berufsgenossenschaftliche Auflagen erfüllt werden, die
zur Ausführung beschriebenen Leistungen erforderlich
sind. Es dürfen nur solche Materialien verwendet
werden, über die der AN das uneingeschränkte
Eigentumsrecht besitzt und die vollkommen frei von
Rechten Dritter sind. Für die Ausführung der Arbeiten
ist Fachpersonal in ausreichender Zahl einzusetzen.
Hierbei ist darauf zu achten, dass für die Ausführung
sämtlicher Arbeiten unsere Baustellenordnung in der
jeweils gültigen Fassung zu beachten ist, die dem
ausführenden Fachpersonal in geeigneter Form zur
Kenntnis zu geben ist. Der Auftragnehmer hat dafür
Sorge zu tragen, dass während der Ausführung seiner
Leistungen immer mindestens ein fließend
deutschsprechender Mitarbeiter seiner Firma mit
Weisungsbefugnis auf der Baustelle anwesend ist.

Die vom AN geschuldete Leistung versteht sich als
umfängliche Gesamtheit, einschl. notwendiger
Nebenleistungen. Es sind alle erforderlichen
Leistungen, Materialien und Hilfsmittel zu kalkulieren,
die für eine betriebsbereite Fertigstellung der
beschriebenen Leistungen sowie die funktional
erforderliche Betriebs- und Wartungsfähigkeit des
Bauwerks im Rahmen der vereinbarten Leistung notwendig
sind. Dies gilt auch für den Fall, dass Leistungen, die
zur geforderten Funktion notwendig sind, nur teilweise
oder gar nicht beschrieben sind, jedoch aus dem
Zusammenhang für den Fachmann erkennbar sind.
Jegliche Aufzählungen in der FLB verstehen sich als
nicht abschließend und lediglich repräsentativ.
Der Bieter hat anhand der Leistungsbeschreibung, der
Planunterlagen, der Positionspläne, der Leitdetails und
durch eventuelle notwendige Rückfragen
eigenverantwortlich vorzunehmen und verbindlich in
allen dem Gewerk nach geforderten Leistungen preislich
zu erfassen. Alle Aufwendungen für eine vollständige,
fachgerechte und dauerhaft funktionstüchtige Ausführung
der vorbeschriebenen Leistungen und daraus folgenden
Bauzuständen, den damit verbundenen Vorkehrungen,
Maßnahmen, Erschwernissen,
Sicherungsmaßnahmen, Materiallieferungen und den sich
daraus ergebenden Arbeitsabläufen und in diesem
Zusammenhang stehende Nebenleistungen, sind als
Bestandteil in den eingesetzten Angebotspreisen
enthalten.

Schallschutz

Die Gebäude sind gemäß den Angaben des Schallschutznachweises auszuführen Anforderungen an den
Schallschutz der DIN 4109 Ausgabe 2016, Beiblatt 2 und
hinsichtlich
des Schallschutzes zwischen den Wohneinheiten und
zwischen Wohn- und Gewerbeeinheit der VDI-Richtlinie
4100, Ausgabe 2007, Schallschutzstufe II.
Die schallschutztechnische Auslegung der Außenbauteile
erfolgt gemäß der DIN 4109 nähere Grenzwerte ergeben
sich aus dem Schallschutznachweisnach DIN 4109 für die
Außenfassade und den Vorgaben aus der Lärmkartierung.

Brandschutz

Bauliche Anlagen sind so anzuordnen und zu errichten,
dass der Entstehung eines Brandes und der Ausbreitung
von Feuer und Rauch (Brandausbreitung) vorgebeugt wird
und bei
einem Brand die Rettung von Menschen und Tieren sowie
wirksame Löscharbeiten möglich sind ( 14 MBO 10/2002).
Maßgebend für diese Grundsatzanforderung sind die
Vorschriften in der jeweiligen Landesbauordnung und die
dazugehörigen Durchführungsbestimmungen, sowie in
weiteren Vorschriften konkrete Maßnahmen zum baulichen
Brandschutz
einzuhalten. Weiterhin sind die Vorgaben des Nachweises
über den statisch-konstruktiven Brandschutzes bei der
Planung u. Ausführung einzuhalten.

Wärmeschutz

Die Wärmedurchgangskoeffizienten (k-Werte) der
einzelnen Bauteile sind dem Energieeinsparnachweis zu
entnehmen (Wärmeschutz) gem. gültiger GEG.

Materialangaben

Genannte Materialstärken repräsentieren prinzipiell
Mindeststärken, die ggf. durch Bemessung, Nachweis oder
ähnliches AN- seitig zu erhöhen sind. Die vom AG
vorgegebenen Stärken gelten insoweit nur als Mindest-,
nicht jedoch als verbindliche Materialstärken.

Synonyme und Abkürzungen

AN: Auftragnehmer
GU: Generalunternehmer gleichbedeutend mit AN
Bieter: Gleichbedeutend mit AN
AG: Auftraggeber
FLB: Funktionale Leistungsbeschreibung = Allgemein
verwendete Abkürzung für das Gesamtbestellwerk

Stoffe und Bauteile

Gütenachweise

Grundsätzlich sind nur Produkte zu verarbeiten die
entsprechend der europäischen Richtlinien eine
CE-Kennzeichnung unterliegen und besitzen.
Bezüglich der Wärmeleitfähigkeit sind zusätzlich zur
CE-Kennzeichnung nur Bauprodukte zugelassen, die zudem
einer Fremdüberwachung einer von Ländern zugelassenen
Stelle
unterliegen und entsprechend überwacht sind.

Materialauswahl / Bemusterung

Alle zum Einsatz kommenden Materialien sind vom AG
rechtzeitig vor Ausführung gemäß zu erstellendem
Bemusterungsterminplan zu bemustern und freigeben zu
lassen.
Die Muster sind in einer jeweils entsprechenden
Dimension zur Verfügung zu stellen, um eine
einwandfreie Bewertbarkeit zu ermöglichen.
Zur Beurteilung und Bewertbarkeit eines schlüssigen und
in sich harmonierenden Materialkonzeptes müssen auch
die jeweils anschließenden oder die im Sinnzusammenhang
notwendigen Baustoffe beziehungsweise Materialien
bemustert
werden.

Alternativfabrikate / Gleichwertigkeit

Wird in der Leistungsbeschreibung vom Bieter die
Eintragung des "angebotenen Fabrikats"
(gleichbedeutend: Hersteller, Typ, Erzeugnis) verlangt,
ist der Bieter grundsätzlich zur
Angabe verpflichtet.
Wird in der Leistungsbeschreibung ein Fabrikat mit dem
Zusatz "oder gleichwertiger Art" vorgegeben, so ist die
Gleichwertigkeit als Mindestforderung zu verstehen.
Kriterien der Prüfung und Zulassung müssen in ihrer
Gesamtheit erfüllt sein.
Vorgeschriebene Prüfungen durch Rechts- oder
Verwaltungsvorschriften oder nach DIN oder EN-Normen
müssen nachweisbar sein.
Ist ein Fabrikat nach dem Zusatz "oder gleichwertiger
Art" in den vorgesehenen Freiraum für "Angebotenes
Fabrikat" vom Bieter nicht eingetragen, so gilt im
Falle der Auftragserteilung
das vom Auftraggeber eingetragene Fabrikat als
vereinbart.
Ist in der Leistungsbeschreibung ein Fabrikat ohne den
Zusatz ,oder gleichwertig Art" vorgegeben" kann der
Bieter diese Leistungen nur gesondert mit einem
zusätzlichen
Nebenangebot alternativ anbieten.
Die Gleichwertigkeit angebotener Fabrikate oder
Materialien ist vom AN durch Prüfzeugnisse, Prospekte,
Muster oder anderweitig darzulegen. Gleichfalls sind
als
Entscheidungsgrundlage für den AG Aussagen gemäß
vorgenannter Nachweise zu tätigen.

Bedenken des AN

Der Auftragnehmer ist grundsätzlich verpflichtet,
nutzer- oder bauseitig geliefertes oder vorgesehenes
Material auf die Verwendbarkeit zur Herstellung eines
mangelfreien Werkes
zu prüfen und Bedenken gegen die Verwendung, auch im
Sinne der unter Abs. 2 genannten Kriterien dem AG
gegenüber so rechtzeitig geltend zu machen, dass aus
hieraus
resultierenden Materialwechseln keine
Beeinträchtigungen an Bauablauf und -fortschritt
entstehen können.

Besondere Hinweise

Bestandsmedien / Umfeld der Baumaßnahme

Der Auftragnehmer hat sich, sofern erforderlich,
rechtzeitig vor Planungsbeginn sowie Arbeitsausführung
über die genaue Lage von Hindernissen, wie unter- und
oberirdische Leitungen, Kabel, Kanäle, Vermarkungen u.
dgl. zu informieren und ggf. eine
Aufgrabungserlaubnis der Rechtsträger einzuholen.

Feuergefährdende Arbeiten

Das Lagern von Druckgasflaschen in Treppenhäusern,
Durchgängen und Durchfahrten ist untersagt.
Bei Arbeiten mit brennbaren Gasen muss ein
Feuerlöscher, tragbar, nach DIN EN 3-8:2015-07
vorhanden sein. Bei Arbeiten mit offener Flamme an
Flächen mit brennbaren Materialien (bspw.
Dachabdichtung) ist je 20 m² Bearbeitungsfläche
mindestens 1 Feuerlöscher im Arbeitsbereich
vorzuhalten.
Die Merkblätter VdS Schadenverhütung, Köln: VdS 2021 -
Baustellen - Unverbindlicher Leitfaden für ein
umfassendes Schutzkonzept, sowie VdS 2008 -
Feuergefährliche Arbeiten;
Richtlinien für den Brandschutz sind zu beachten

Abfallbeseitigung

Jegliches Restmaterial, Verschnitt, Bruch,
Verpackungsmaterial, Strahlmittel und dergleichen sind
vom Auftragnehmer kostenlos zu beseitigen. Die
einschlägigen allgemeinen und kommunalen Vorschriften
über die Entsorgung von Sonderabfall sind zu beachten.
Die Entsorgung von Abfällen, Abbruchmassen und
Bauschutt umfasst die Verwertung entsprechend den
Vorschriften, Satzungen des Abfallverwertungsbetriebes
bzw. der Gemeinde und behördlichen Auflagen. Das
Sortieren, Zwischenlagern und getrennte Laden und
Transportieren ist danach in den Preis
einzukalkulieren. Der Nachweis über die ordnungsgemäße
Entsorgung kann verlangt werden.
Sollten Container bauseits bereitgestellt werden,
erfolgt eine Umlage der Kosten, deren Höhe oder Anteil
zuvor mit dem Auftragnehmer vereinbart wird.

Toleranzen und Qualitäten

Für die Qualitätsbeurteilung der abzunehmenden Leistung
gelten DIN 18202 und DIN 18203, Standardanforderungen,
bis auf Boden- und Wandbeläge: Hier gelten für
Ebenheitstoleranzen DIN 18202, Tabelle 3, Zeile 4 und
Zeile 7 (erhöhte Anforderungen).
Siehe hierzu ergänzend das ZDB-Merkblatt "Toleranzen im
Hochbau" des Baugewerbeverband Niedersachsen.
Sichtbar bleibende Putze und Spachtelungen von Massiv-
und Trockenbauwänden sind grundsätzlich in Qualität Q2
nach Merkblatt 2: Verspachtelung von Gipsplatten -
Oberflächengüten
auszuführen.

Schutz der Leistungen

Grundsätzlich ist während der Bauzeit vom AN der
ausreichende Schutz - erforderlichenfalls auch über die
VOB- Grundleistung "Schutz der Leistung" hinausgehend -
aller erbrachten Leistungen einschließlich Unterhalt
und termingerechter Entsorgung der Schutzleistungen
sowie der Reinigung der zu übergebenden Leistung zu
gewährleisten.

Erscheinungsbild

Das Erscheinungsbild der Baustelle hat permanent
vorbildlichen Charakters zu sein. Dazu gehören u.a. die
laufende Instandhaltung und Reinigung der Baustelle,
der Gerüste,
jedweder Baustelleneinrichtungsflächen, Lagerflächen,
Wege etc. Die Baustelle hat stets aufgeräumt und sauber
zu sein!

Außer anderen einschlägigen Normen, Verordnungen,
Erlässen, Bestimmungen und Richtlinien von örtlichen
und überörtlichen Behörden, sowie ihnen
gleichzusetzender Stellen,
sind insbesondere zu beachten und einzuhalten.

DIN 18012 | 2018-04  Anschlusseinrichtungen für
Gebäude - Allgemeine  Planungsgrundlagen
DIN EN 12831  Heizungsanlagen in Gebäuden
DIN 4747:2022-08  Fernwärmeanlagen -
Sicherheitstechnische Ausrüstung von
Unterstationen, Hausstationen und Hausanlagen zum
  Anschluss an Heizwasser-Fernwärmenetze
VDI 2035  Vermeidung von Schäden in Warmwasser-
Heizungsanlagen
DIN EN 12056  Schwerkraftentwässerung innerhalb
von Gebäuden
DIN 1986-100  Entwässerungsanlagen für Gebäude und
Grundstücke
DIN 1988  Technische Regeln für Trinkwasser
Installation
DIN 4102  Brandverhalten von Baustoffen und
Bauteile
DIN 4109  Schallschutz im Hochbau
DIN 4747:2022-08  Fernwärmeanlagen -
Sicherheitstechnische Ausrüstung von
Unterstationen, Hausstationen und Hausanlagen zum
  Anschluss an Heizwasser-Fernwärmenetze
DIN 18534  Abdichtung von Innenräumen

VOB Vergabe- und Vertragsordnung für Bauleistungen -
Teil C: Allgemeine Technische Vertragsbedingungen für
Bauleistungen (ATV)

DIN 18299 I 2019-09  Allgemeine Regelungen für
Bauarbeiten jeder Art
DIN 18300 I 2019-09  Erdarbeiten
DIN 18306 I 2016-09  Entwässerungs-Kanalarbeiten
DIN 18381 I 2012-09  Gas-, Wasser- und
Entwässerungsanlagen innerhalb von Gebäuden
DIN 18382 | 2019-09  Elektro-, Sicherheits- und
Informationstechnische Anlagen
DIN 18421 I 2016-09  Dämm- und Brandschutzarbeiten
an technischen Anlagen

GEG  Gebäudeenergiegesetz
DVGW-Richtlinien
TRGI  Technische Regeln für Gasinstallation
TRWI  Technische Richtlinie Wasserinstallation
VDE  Vorschriften Technische
Anschlussbedingungen der
Versorgungsunternehmen
TAB-HW  Technische Anschlussbedingungen für
Heizwasser
AVBWasserV  Allgemeine Bedingungen für die
Versorgung mit  Wasser
NDAV  Niederdruckanschlussverordnung

Bei der Verarbeitung von jedweder Art Materialien sind
die Herstellerabgaben zu Beachten und einzuhalten.

*Hinweis*
TGA

Der Auftragnehmer hat eine betriebsfertige und
wartungsfreundliche Anlage zu erstellen.
Der Unternehmer garantiert für die einwandfreie
Funktion der Anlagen, die zweckmäßige und
wirtschaftliche Gestaltung, sowie für die Erreichung
der festgelegten Werte.
Vor Inbetriebnahme der Heizungsanlage, befüllen, spülen
und entlüften nach VDI 2035

Der Anbieter hat vor Angebotsabgabe die Mengen,
Massen u. Stückzahlen selbstverantwortlich zu
ermitteln.
Es sind sämtliche Leistungen zu erfassen, die zur
Erzielung der Funktionalität des Gesamtbauwerkes
erforderlich sind.

Die Leistung beinhaltet u.a.:
· Den Probebetrieb und die Einweisung des Nutzers.
· Ebenso sind alle Kosten für Anträge und Abnahmen
enthalten. Die Antragstellung hat rechtzeitig ohne
besondere Aufforderung unter Gestellung der erforderl.
Unterlagen seitens des Auftragnehmers zu erfolgen.
· Veranlassung von Abnahmen einschl. evtl. notwendiger
TÜV-Abnahmen
· Führen von Verhandlungen mit Behörden und
Versorgungs- unternehmen
· Einholen von Genehmigungen etc. und Übergabe der
erforderlichen Prüfatteste einschl. Übernahme der
hierbei evtl. anfallenden Kosten
· Der Auftragnehmer hat Teilabschnitte der Anlage nach
aktueller DIN Norm auf Dichtigkeit
zu prüfen, wenn dieses für den Ablauf der Bauarbeiten
erforderlich ist.
· Die notwendigen Maßnahmen zur Geräuschdämmung
· Stemmen von Wanddurchbrüche und Schlitze sowie
das Bohren von Durchführungen von Anschlüsse.
· Einsetzen sämtlicher Konsolen, Halterungen usw.,
einschl. aller notwendigen Befestigungsmaterialien
(Dübel, Gewindestangen etc.)
· Anschluss an die vorh. Heizungsrohrleitungen des
Vorund
Rücklaufs, einschl. Flansch, Schrauben und
Dichtungen, Schweiß- und Dichtungsmaterial
· Abdeckung von Anlagenteilen während der Bauzeit
zum Schutz vor Beschädigung und Verschmutzung.
· Freispülen der Anlage von Fremdstoffen,
· Probeweise Inbetriebnahme,
· Einregulierung und Inbetriebnahme
· Kontrolle und abschließende Reinigung aller Objekte,
Einläufe und Geruchverschlüsse vor Inbetriebnahme
der Installationsanlage.
· Anklemmen der im Lieferumfang enthaltenen
elektrischen Geräte und Aggregate einschl. Einführen
der Kabel
Ausblasen von Rohrleitungen, wenn Frostgefahr
besteht und eine restlose natürliche Entleerung nicht
gewährleistet ist.
· Verfugen der Einrichtungsgegenstände zur Wand bzw.
zum Fußboden mit dauerelastischem Material.
· Anschlussmaterial für die Verbindung der
Einrichtungsgegenstände mit den Rohrleitungen, wie
Verlängerungen, Gummi-H-Nippel etc.
· Prüfung, Spülung und Inbetriebnahme der kompletten
Trinkwasseranlage nach TrinkwV, DIN 2000, AVB
WasserV und DIN 1988 Technische Ausführung,
Einrichtungen, Geräte u. Anlagenteile

Allgemein

Es dürfen nur die im Leistungsverzeichnis genannten
Geräte
und Anlagenteile eingebaut werden.
Jede Abweichung hiervon ist - unter Angabe der
LVPosition,
des Fabrikates u. der Produktbeschreibung - auf
einem schriftlichen Nebenangebot als
Alternativausführung anzubieten.
Die Ausführung bedarf der schriftlichen Genehmigung
durch den Auftraggeber.
Bei der Auswahl von anzubietenden Pumpen, Kompressoren,
Motoren, Geräten usw. ist grundsätzlich darauf zu
achten, dass
nur geräuscharme Aggregate eingebaut werden dürfen.
Die Umwälzpumpen sollen im Bereich ihres günstigen
Wirkungsgrades laufen. Im Zweifelsfalle ist dies vom
Auftragnehmer kostenlos am ungünstigsten Stromkreis
nachzuweisen.

Abflussleitungen

Für die Verlegung von Abflussleitungen ist die DIN 1986
maßgebend.
Falls Abflussrohre vor der Wand verlegt werden, ist ein
Abstand
von 4 cm vom Putz bzw. 6 cm vom rohen Mauerwerk
einzuhalten.
Die Verbindung verschiedener Rohrmaterialien hat mit
entsprechenden Übergangsstücken zu erfolgen.
Unter der Decke aufgehängte Abflussleitungen sind durch
Pendel-rohrschellen mit geräuschdämmender Einlage zu
befestigen. Bandeisenschlaufen sind nicht gestattet.
Alle
Befestigungen wie Schellen, Pendel usw. sind nur in
verzinkter
Ausführung zulässig.

Wasser-u. Gasleitungen

Die technischen Bestimmungen für den Bau und Betrieb
von
Trinkwasserleitungen nach DIN 1988 sowie die DVGW sind
bei
der Ausführung einzuhalten. Die Wassergeschwindigkeit
in den
Rohrleitungen ist so zu wählen, dass
Geräuschbelästigung
angrenzender Räume vermieden wird.

Im Kellergeschoss sowie innerhalb der
Hauptverteilungsleitungen dürfen nur Bögen verwendet
werden.
Alle offenen Leitungen sind ständig gegen
Verschmutzungen
und Verstopfungen zu sichern. Fertiggestellte, aber
noch nicht
angeschlossene Innenleitungen sind mit Gewindestopfen,
Gewindekappen oder Blind-flanschen dicht zu
verschließen.
Das Schließen eines Hahnes, Ventiles oder Schiebers
genügt
nicht.

Wärmedämmung von Rohrleitungen u. Anlagenteile

Entsprechend den unterschiedlichen Betriebsbedingungen
sind
die Isolierstärken bei den einzelnen Anlageteilen für
die
Rohrleitungen zu berücksichtigen. Es ist die
Energie-Einspar-
Verordnung EnEV(Wärmeverteilungsanlagen) zu
berücksichtigen.
Gemäß den vorgegebenen Isolierstärken ist bei der
Montage
der Rohrleitungen ein genügend großer Abstand zu
belassen.
Leitungen sind so zu verlegen, dass sie grundsätzlich
einzeln
isoliert werden können, alle Abstände nach der fertigen
Isolierung untereinander gleich groß sind und die
Unterkante
aller isolierten Rohrleitungen eine Höhe hat.
Wand- und Deckendurchführungen/ Brandschutz
Rohrdurchführungen durch Beton und Mauerwerk sind
grundsätzlich im Schutzrohr oder mit Dämmschalen in der
entsprechenden Qualität der Bauteile in F30 oder F90
auszuführen.

Das gilt auch für unter Putz verlegte Rohrleitungen im
Bereich
der Deckendurchbrüche.
Der umlaufende Spalt zwischen Medienrohr und Schutzrohr
mit
Mineralwolle durchgängig auszustopfen.
Bei F90-Wänden und -Decken sind als Ummantelung für die
Rohrleitungen im Bereich der Durchführung mineralische
Erzeugnisse mit einer Schmelztemperatur >1.000 °C und
speziell zugelassene Systeme zu verwenden.
Die entsprechende Eignung der eingesetzten Abschottung
ist
nachzuweisen.
Die zu verwendenden Anlagenteile, Materialien u.
Fabrikate
sind nachfolgend in der Funktionalausschreibung
beschrieben.
Die Beschreibungen enthalten die wesentlichen Merkmale
und
Forderungen.

Heizungstechnik (TGA-Heizung)

Das Gebäude wird an die Fernwärme der Fernwärme
Niederrhein
durch eine bauseits gelieferte Kompaktstation
angeschlossen.

Die sicherheitstechnische Ausrüstung nach DIN 4751 und
eine geregelte Umwälzpumpe sind in der Übergabestation
enthalten.
Vom Auftragnehmer ist die Kompaktstation in Abstimmung
mit
der Fernwärme Niederrhein über Verschraubungen
absperrbar
anzuschließen.
Im Rücklauf ist ein SpiroTrap Schlammabscheider
einzubauen.

Rohrleitungen, Armaturen, Wärmedämmung u. Zubehör
Rohrleitungen aus nichtrostendem Stahl (Geberit,
Mapress, Viega Temponox) für Heizungsleitungen,
Werkstoff-Nr. 1.4301 nach DIN 17 455, Verbindung mit
Pressfittingen, mit SC Contur und DVGW-zertifizierter
Prüfsicherheit bei unverpressten Fittings,
EPDM-Dichtelement,
unlösbar, Rohr und Fitting im Systemverbund inkl.
Systemzulassung, bis einschl. DN 50 einschließlich
Form- und Verbindungsstücke liefern und verlegen.

Wärmedämmung Strang und Kellerleitung 100% (Rockwool,
RS 800)
Rohrschalen aus Mineralfaser (Lamellenmatten, einseitig
mit Alufolie versehen, Rockwool-RS800), nicht brennbar
nach DIN 4102, Rechenwert der Dämmschicht bezogen auf
eine Wärmeleitzahl mind. 0,035 W/m K gemäß VDI 2055,
liefern und in den vorgeschriebenen Stärken
diffusionsdicht verlegen. Bögen, Versprünge, T-Stücke
und sonstige Formstücke sind mit sauberem Abschluss
auszuführen, die Kosten hierfür sind im Einheitspreis
zu berücksichtigen. Im sichtbaren Bereich mit
PVC-Oberflächenschutz.

Wärmedämmung Etage (Missel Kompakt Dämmhülse KDH 035)
exzentrische Dämmung 25 mm für Heizungsrohrleitungen im
Fußbodenaufbau gegen erdreichberührte,
außenluftberührte und unbeheizte Bauteile sowie 9 mm
Dämmung zwischen beheizten Räumen eines und
verschiedener Nutzer.
Wärmedämmung an Rohrleitungen mit Schaumstoff aus
Polyethylen-Schaumstoff mit geschlossenzelliger
Materialstruktur und einer strapazierbaren
Folienummantelung.
Farbe der Folie: Blau
Fabrikat: Missel Kompakt Dämmhülse KDH 035

### Bereich 3 Schmutzwasserinstallationen

#### Abschnitt 3.1 Schmutzwasserleitungen und Zubehör

**Ausführungsbeschreibung 0001 Geberit Silent-Pro**
*Geberit Silent-Pro für Strang- und Sammelleitungen*
Geberit Silent-Pro hochschallgedämmtes
Entwässerungssystem zum Stecken, mit geprüften
Schallwerten (LAFmax,n) von 17 dB(A) bis 27 dB(A),
abhängig von der Bauaufgabe, entsprechend der DIN 4109
im diagonal darunterliegenden Raum.

Für Entwässerungsanlagen von Gebäuden nach DIN EN 12056
in Verbindung mit DIN 1986-100. Geberit Silent-Pro
Rohre und Formstücke sind für die Anwendung innerhalb
von Gebäuden (Anwendungskennzeichen B- Building) in
Anlehnung an DIN EN 1451 - 1 geprüft und zugelassen.
(Zulassung Nr. Z-42.1-542)

Glattwandige Geberit Silent-Pro Rohre DN 50 bis DN 150
mit Muffen und werkseitig vormontierter Lippendichtung
aus EPDM bestehen aus einem mineralgefüllten PP-MX
Rohr.

Die Geberit Silent-Pro Formstücke DN 50 bis DN 150 mit
Muffen und werkseitig vormontierter Lippendichtung aus
EPDM bestehen aus mineralgefüllten PP-MX mit
innenliegenden Rippen an der Muffe zur leichteren
Verarbeitung, mit visueller Einstecktiefenkontrolle,
sowie Markierungen für einfache Montageausrichtung. Das
Silent-Pro System verfügt über ein umfangreiches
Formteilsortiment mit zahlreichen Sonderformteilen.

Die auf die Rohrdimension abgestimmten
Systemrohrschellen mit vormontierten Abstandshaltern
und Schalldämmeinlage für die Gleit- und
Festpunktbefestigung von Rohren sind bei der Ausführung
zu
berücksichtigen.

Weitere Anwendungsbereiche:
- Zur Verwendung in öl- oder fettbeständigen
Abwasserinstallationen in Verbindung mit der Geberit
Lippendichtung NBR
- zur Verwendung von innenliegenden
Regenwasserleitungen bei Freispiegelentwässerungen in
Verbindung mit der Geberit Haltekralle
- Zur Verwendung von Druckleitungen von
Abwasserhebeanlagen für fäkalienfreies Abwasser nach
DIN EN 12050-2 (DN 50) in Verbindung mit der Geberit
Haltekralle
- Zur Verwendung von Druckleitungen von
Abwasserhebeanlagen zur begrenzten Verwendung nach DIN
EN 12050-3 (DN 50) in Verbindung mit der Geberit
Haltekralle
- Zur Verwendung in öl- oder fettbeständigen
Abwasserinstallationen in Verbindung mit der
Geberit Lippendichtung NBR

Hinweis:
Detaillierte Anwendungsgrenzen sind den technischen
Unterlagen zu entnehmen oder bei Geberit zu erfragen.

Werkstoff: Polypropylen-Copolymer (PP-MX),
mineralverstärkt, halogenfrei Längenausdehnung: 0,08
mm/m*K Temperaturbeständig: kurzzeitig 100°C
Baustoffklasse: DIN 4102-1-B2, normal entflammbar,
nicht brennend abtropfend, Klasse E nach DIN EN
13501-1, normal entflammbar, nicht brennend abtropfend
Ringsteifigkeit: 4 kN/m²

Für die Verlegung mit Brandschutzanforderungen stehen
folgende Möglichkeiten zur Verfügung: Rohrabschottung
(Decke/Wand):
- Geberit Rohrschott90 Plus EN, R30 bis R90 gemäß aBG
Z-19.53-2236

Installationsschacht inkl. Sonderdecken:
- Geberit Quattro I30 gemäß aBG Z-19.30-2206
- Geberit Quattro I90 gemäß aBG Z-19.30-2207
Installationswände:
- Geberit Quattro F30 gemäß abP P-MPA-E-02-050
- Geberit Quattro F90 gemäß abP P-MPA-E-02-049

Zu vorgenannten Rohrabschottung sind folgende
Nullabstände zu Geberit Versorgungssystemen
(Decke/Wand) zugelassen:
- Geberit FlowFit/PushFit/Mepla gemäß abP P-MPA-
E-00-063
- Geberit Mapress gemäß abP P-BWU03-I 17.6.5
- Rockwool mit Conlit 150 U gemäß abP P-3725/4130-MPA
BS
Absperrvorrichtung für Lüftungsleitungen nach DIN
18017-3:
- Bartholomäus GEBA AVR gemäß abZ Z-41.3-686 DN 80 bis
DN 200
- Wildeboer TS 18 gemäß abZ Z-41.3-556 DN 80 bis DN 200
- Helios ELS-D gemäß abZ Z-41.3-368 DN 100 bis DN 200
Die Absperrvorrichtung für Lüftungsleitungen ist in
diesem Fall immer unterhalb der Decke, aufgesetzt,
anzuordnen.

Die Vorgaben der jeweiligen Anwendbarkeitsnachweise
(abP, abZ, aBG) sind in jedem Fall für die detaillierte
Planung zu berücksichtigen.

Weitere Anwendungen zu den umfangreichen Geberit
Brandschutzlösungen sind dem separaten
Leistungsverzeichnis ,Geberit Brandschutzlösungen zu
entnehmen.

Verlegung nach Herstellerrichtlinien unter Einhaltung
der DIN EN 12056 und DIN 1986-100.

Für das ausgeschriebene Produkt liegt eine
Haftungsübernahmevereinbarung zwischen dem Hersteller
und dem ZVSHK bzw. dem BTGA vor.

Fabrikat: Geberit
Typ: Silent-Pro

Das Entwässerungssystem ist gemäß DIN 4109 gegen
Körperschallübertragung vom Baukörper zu trennen.

Die Verarbeitung und Verlegung sind nach den
herstellerspezifischen Vorschriften, sowie unter
Einhaltung einschlägiger Normen durchzuführen.

inkl. aller Befestigungsmaterialien

**3.1.10 Silent-Pro Rohr mit Muffe DN50**
Silent-Pro Rohr mit Muffe
Geberit Silent-Pro Rohr mit Muffe

Verwendungszwecke
- Zum Ableiten von Abwasser innerhalb von Gebäuden
- Für Gebäude mit erhöhten Schallschutzanforderungen
- Für Druckleitungen von Abwasserhebeanlagen nach EN
12050-2 und EN 12050-3 ausschließlich die Dimension
DN 50 verwenden

Eigenschaften
- Hochschalldämmend

Technische Eigenschaften
- Farbe: schwarz matt
- Werkstoff: PP-MX
- Nettogewicht: 0,167 kg
- Länge: 150 mm
- Innendurchmesser: 44 mm
- DN / Nennweite: 50
- Wanddicke: 3 mm
- Wärmeausdehnung: 0.08 mm/(m·K)

Fabrikat:  Geberit
Typ:  Silent-Pro DN50

liefern und montieren
Menge: 10,000 lfm

**3.1.20 Silent-Pro Rohr mit Muffe DN70**
Leistung wie zuvor beschrieben, jedoch

DN 70

liefern und montieren
Menge: 9,000 lfm

**3.1.30 Silent-Pro Rohr mit Muffe DN100**
Leistung wie zuvor beschrieben, jedoch

DN 100

liefern und montieren
Menge: 267,000 lfm

**3.1.40 Silent-Pro Rohr mit Muffe DN125**
*** Bedarfsposition ohne GB
Leistung wie zuvor beschrieben, jedoch

DN 125

liefern und montieren
Menge: 1,000 lfm

**3.1.50 Silent-Pro Bogen DN50**
Silent-Pro Bogen DN50
in allen Winkelgraden

DN / Nennweite: 50

liefern und montieren
Menge: 40,000 Stk

**3.1.60 Silent-Pro Bogen DN70**
Leistung wie zuvor beschrieben, jedoch

DN70

liefern und montieren
Menge: 24,000 Stk

**3.1.70 Silent-Pro Bogen DN100**
Leistung wie zuvor beschrieben, jedoch

DN 100

liefern und montieren
Menge: 156,000 Stk

**3.1.80 Silent-Pro Bogen DN125**
*** Bedarfsposition ohne GB
Leistung wie zuvor beschrieben, jedoch

DN 125

liefern und montieren
Menge: 1,000 Stk

**3.1.90 Silent-Pro Bogenabzweig DN100**
Silent-Pro Bogenabzweig DN100
in allen Ausführungen

DN 100

liefern und montieren
Menge: 135,000 Stk

**3.1.100 Silent-Pro Bogenabzweig DN125**
*** Bedarfsposition ohne GB
Silent-Pro Bogenabzweig DN125
in allen Ausführungen

DN 125

liefern und montieren
Menge: 1,000 Stk

**3.1.110 Silent-Pro Bogenabzweig 2-fach DN100**
*** Bedarfsposition ohne GB
Silent-Pro Bogenabzweig DN100
in allen Ausführungen

DN 100

liefern und montieren
Menge: 1,000 Stk

**3.1.120 Silent-Pro Bogenabzweig 2-fach DN125**
*** Bedarfsposition ohne GB
Silent-Pro Bogenabzweig DN125
in allen Ausführungen

DN 125

liefern und montieren
Menge: 1,000 Stk

**3.1.130 Silent-Pro Eckabzweig DN100**
*** Bedarfsposition ohne GB
Silent-Pro Bogenabzweig DN100
in allen Ausführungen

DN 100

liefern und montieren
Menge: 1,000 Stk

**3.1.140 Silent-Pro Reinigungsstück DN 100 mit ovaler Serviceöffnung d110mm**
Silent-Pro Reinigungsstück 90Gr mit ovaler
Serviceöffnung d110mm

Verwendungszwecke
- Zum Ableiten von Abwasser innerhalb von Gebäuden
- Für Gebäude mit erhöhten Schallschutzanforderungen
- Für vertikale Montage
- Für horizontale Montage

Eigenschaften
- Hochschalldämmend
- Öffnung oval

Technische Eigenschaften
- Farbe: schwarz matt
- Werkstoff: PP-MX
- Nettogewicht: 4,953 kg
- Höhe: 403 mm
- Schenkellänge / L-Maß: 200 mm
- DN / Nennweite: 100
- Winkel: 90 °
- Wärmeausdehnung: 0.08 mm/(m·K)
- Ausladung: 120 mm

zusätzlicher Lieferumfang
- Verschlussdeckel Grauguss, schwarz tauchlackiert
- Doppelsteckmuffe aus PP, mit Lippendichtungen

Fabrikat:  Geberit
Typ:  Silent-Pro

liefern und montieren
Menge: 5,000 Stk

**Ausführungsbeschreibung 0003 Abflussrohr aus PP**
*Abflussrohr aus PP zum Anschluss der Sanitärobjekte z.B. in Vorwänden*
Geberit Silent-PP schalloptimiertes
Abwasserstecksystem mit geprüften Schallwerten
(LAFmax,n) von 20 dB(A) bis 30 dB(A), abhängig der
Bauaufgabe, entsprechend der DIN 4109 im diagonal
darunterliegendem Raum.
Für Entwässerungsanlagen von Gebäuden nach DIN EN
12056 in Verbindung mit DIN 1986 - 100. Silent-PP Rohre
und Formstücke sind innerhalb von Gebäuden und
erdverlegt innerhalb der Gebäudestruktur
(Anwendungskennzeichen BD - Building / Drainage) in
Anlehnung an DIN EN 1451 - 1 geprüft und zugelassen.
(Zulassung Nr. Z-42.1-432)
Die Silent-PP Rohre DN 30 bis DN 150 mit angeformten
Muffen und werkseitig vormontierter Lippendichtung aus
EPDM bestehen aus einem schalloptimierten
3-Schicht-Rohr.
Die Silent-PP Formstücke DN 30 bis DN 150 mit
angeformten Muffen und werkseitig vormontierter
Lippendichtung aus EPDM bestehen aus PP, mit
angeformten Rippen an der Muffe, mit visueller
Einstecktiefenkontrolle, sowie Markierung für einfache
Montageausrichtung.
Verlegung nach Herstellerrichtlinien unter Einhaltung
der DIN EN 12056 und DIN 1986-100.
Werkstoff: Polypropylen-Copolymer, mineralverstärkt,
halogenfrei
Längenausdehnung: 0,08 mm (m * K)
Temperaturbeständig: bis 90°C, kurzzeitig 100°C
Baustoffklasse: DIN 4102-B2, normal entflammbar, nicht
brennend abtropfend, Klasse E nach DIN EN 13501-1
Ringsteifigkeit: 4 KN/m² UV Beständigkeit: Lagerung im
Freien bis zu 2 Jahre Das Silent-PP Rohr ist innen
weiß, zur besseren Inspezierbarkeit bei einer
Kanalfernsehuntersuchung.
Verlegung nach Herstellerrichtlinien unter Einhaltung
der DIN EN 12056 und DIN 1986-100.
Für das ausgeschriebene Produkt liegt eine
Haftungsübernahmevereinbarung zwischen dem
Hersteller und dem ZVSHK bzw. dem BTGA vor.

Fabrikat:  Geberit
Typ :  Silent-PP

Das Abwassersystem ist gemäß DIN 4109 gegen
Körperschallübertragung vom Baukörper zu trennen.

inkl. aller Befestigungsmaterialien

**3.1.150 Abflussrohr DN 50 nach DIN 8078 aus PP, heißwasserbeständig**
Leistung wie zuletzt in vollem Wortlaut beschrieben,

jedoch Nennweite DN 50

liefern und montieren
Menge: 240,000 lfm

**3.1.160 Abflussrohr DN 70 nach DIN 8078 aus PP, heißwasserbeständig**
Leistung wie zuletzt in vollem Wortlaut beschrieben,

jedoch Nennweite DN 70

liefern und montieren
Menge: 126,000 lfm

**3.1.170 Abflussrohr DN 100 nach DIN 8078 aus PP, heißwasserbeständig**
Leistung wie zuletzt in vollem Wortlaut beschrieben,

jedoch Nennweite DN 100

liefern und montieren
Menge: 170,000 lfm

**3.1.180 Abflussrohr DN 125 nach DIN 8078 aus PP, heißwasserbeständig**
*** Bedarfsposition ohne GB
Leistung wie zuletzt in vollem Wortlaut beschrieben,

jedoch Nennweite DN 125

liefern und montieren
Menge: 1,000 lfm

**3.1.190 Bogen DN 50, alle Gradzahlen, aus PP, heißwasserbeständig**
Formstücke als Zulage Bogen DN 50, alle Gradzahlen
aus Polypropylen heißwasserbeständig,
lichtstabilisiert,
dauerhaft schwerentflammbar nach DIN 4102.

Nennweite DN 50

liefern und montieren
Menge: 1128,000 Stk

**3.1.200 Bogen DN 70, alle Gradzahlen, aus PP, heißwasserbeständig**
Leistung wie zuletzt in vollem Wortlaut beschrieben,

jedoch Nennweite DN 70

liefern und montieren
Menge: 93,000 Stk

**3.1.210 Bogen DN 100, alle Gradzahlen, aus PP, heißwasserbeständig**
Leistung wie zuletzt in vollem Wortlaut beschrieben,

jedoch Nennweite DN 100

liefern und montieren
Menge: 405,000 Stk

**3.1.220 Bogen DN 125, alle Gradzahlen, aus PP, heißwasserbeständig**
*** Bedarfsposition ohne GB
Leistung wie zuletzt in vollem Wortlaut beschrieben,

jedoch Nennweite DN 125

liefern und montieren
Menge: 1,000 Stk

**3.1.230 Abzweig DN 50, alle Gradzahlen, aus PP, heißwasserbeständig**
Formstücke als Zulage Abzweig DN 50, alle Gradzahlen
aus Polypropylen heißwasserbeständig,
lichtstabilisiert,
dauerhaft schwerentflammbar nach DIN 4102.

Nennweite DN 50

liefern und montieren
Menge: 30,000 Stk

**3.1.240 Abzweig DN 70, alle Gradzahlen, aus PP, heißwasserbeständig**
Leistung wie zuletzt in vollem Wortlaut beschrieben,

jedoch Nennweite DN 70

liefern und montieren
Menge: 63,000 Stk

**3.1.250 Abzweig DN 100, alle Gradzahlen, aus PP, heißwasserbeständig**
Leistung wie zuletzt in vollem Wortlaut beschrieben,

jedoch Nennweite DN 100

liefern und montieren
Menge: 75,000 Stk

**3.1.260 Abzweig DN 125, alle Gradzahlen, aus PP, heißwasserbeständig**
*** Bedarfsposition ohne GB
Leistung wie zuletzt in vollem Wortlaut beschrieben,

jedoch Nennweite DN 125

liefern und montieren
Menge: 1,000 Stk

**3.1.270 Übergangsstück größte NW DN 70, aus PP, heißwasserbeständig**
Formstücke als Zulage Übergang DN 70, aus Polypropylen
heißwasserbeständig, lichtstabilisiert,
dauerhaft schwerentflammbar nach DIN 4102.

In allen Ausführungen

Nennweite DN 70

liefern und montieren
Menge: 96,000 Stk

**3.1.280 Übergangsstück größte NW DN 100, aus PP, heißwasserbeständig**
Leistung wie zuletzt in vollem Wortlaut beschrieben,

jedoch Nennweite DN 100

liefern und montieren
Menge: 130,000 Stk

**3.1.290 Übergangsstück größte NW DN 125, aus PP, heißwasserbeständig**
*** Bedarfsposition ohne GB
Leistung wie zuletzt in vollem Wortlaut beschrieben,

jedoch Nennweite DN 125

liefern und montieren
Menge: 1,000 Stk

#### Abschnitt 3.2 Unterflur-Hebeanlage und Zubehör

**3.2.10 Pumpstation Aquapump XL Duo, GTF 1200-S1**
*** Bedarfsposition ohne GB
Pumpstation Aquapump XL Duo, GTF 1200-S1, Tauchglocke
Die Pumpstation ist mit einer oder zwei überflutbaren
Pumpen sowie einem Rückflussverhinderer ausgestattet.
Der Sammelbehälter aus dauerhaft beständigem Kunststoff
(PE) besitzt einen offenen Pumpenraum mit universalen
Anschlussmöglichkeiten. Durch das modulare
KESSEL-Baukastensystem stehen für den weiteren Aufbau
verschiedene Technikschacht-Varianten als Zubehör zur
Verfügung.

Ausführung
Hinweis Einbau: in Kombination mit Schachtmodul
Anlagenart: Doppelanlage
Absperreinrichtung: ohne Schieber
Durchgangsdichtung für Kabelleerrohr (DN): 100
Steighilfen: ja
Durchgangsdichtung für Entlüftungsleitung (DN): 100
Aufstellung: Nassaufstellung
Pumpensteuerung: Schaltgerät
Rückflussverhinderer: integriert
Druckabgang: waagrecht

Allgemeine Merkmale
Farbe: schwarz
Norm: EN 12050-2
Abwasserart: fäkalienfrei
Einbausituation: Einbau ins Erdreich
Auslieferungszustand: vormontiert zur bauseitigen
Endmontage (Pumpen und Sensorik sind bauseits zu
montieren sowie Schaltgerät ist anzuschließen)
Anlagen Typ: Duo

Abmessungen
Gewicht netto: 105 kg
Gewicht brutto: 123 kg
Grundwasserbeständigkeit ab Unterkante Bodenteil: 3000
mm
Länge: 1330 mm
Breite: 1240 mm
Höhe: 914 mm
Verpackungsmaß Länge: 1300 mm
Verpackungsmaß Breite: 1300 mm
Verpackungsmaß Höhe: 1050 mm

Behälter/Grundkörper
Druckabgang (DN): 32
Druckabgang (DA): 40 mm
Abstand Rohrmitte Auslauf zu Behälterboden: 780 mm
Abstand Rohrsohle Zulauf zu Behälterboden: 607 mm
Abstand Rohrmitte Zulauf zu Behälterboden: 687 mm
Abstand Rohrsohle Zulauf zu Behälteroberkante: 281 mm
Zulauf max. Anbohrung (DN): 150 mm
Zulauf Nennweite (DA): 160 mm
Zulauf Nennweite (DN): 150 mm
Zulauf Anzahl: 1
Lichte Weite Behälter (LW): 1000 mm
Nutzvolumen: 100 l

Fördereinrichtung
Pumpe: GTF 1200
Anzahl Pumpen: 2
Gewicht Pumpe: 10 kg
Anschlusstyp: codierter Stecker
Betriebsspannung: 230 V
Schutzklasse: I
Isolationsklasse: F
Cos phi - Leistungsfaktor: 0,98
Schutzart Pumpe: IP 68 (3m)
Temperaturüberwachung: integriert
Förderguttemperatur (dauerhaft) max.: 40 °C
Förderleistung max.: 15,5 m3/h
Förderhöhe max.: 9 m
Drehzahl: 2650 U/min
Leistung P1: 1,4 kW
Leistung P2: 0,84 kW
Betriebsart: S1
Typ Anschlussleitung Pumpe: H07RN-F 3G 1,0 mm²
Laufrad Typ: Freistromrad
Länge Netzanschlussleitung Pumpe: 10 m
Nennstrom: 6,2 A

Steuerung
Schaltgerät: Comfort
Alarmgeber: optischer Sonde
Instrument Niveauerfassung: Tauchglocke
Art Niveauerfassung: pneumatisch
Schutzart Schaltgerät: IP 54
Netzfrequenz: 50 Hz
Betriebsspannung: 230 V
Anschlusstyp: codierter Stecker
Länge Netzanschlussleitung Schaltgerät: 1,4 m
Potentialfreier Kontakt: optional
GSM-Schnittstelle: ja
USB-Schnittstelle: ja
Logbuchfunktion: ja
Mehrzeilige Displayanzeige: ja
Batteriepufferung: ja
Selbstdiagnosesystem (SDS): ja
Erforderliche Absicherung (Leitungsschutz): C 16 A

Hersteller:  Kessel
Typ:  Aquapump XL Duo, GTF 1200-S1

liefern und montieren
Menge: 1,000 Stk

**3.2.20 Schachtmodul LW 1000**
*** Bedarfsposition ohne GB
Schachtmodul LW 1000 Bodenplatte Zugang LW 800, 638-887
mm, Kl. K 3, WU
Das Schachtmodul für die Nass- oder Trockenaufstellung
ist mit montierten Steighilfen nach DIN EN 13101 und
BGR 177, allen erforderlichen Dichtungen und
Verbindungskeilen sowie einem Konus mit teleskopischem
Aufsatzstück ausgestattet. Die Zwischenstücke aus
dauerhaft beständigem Kunststoff (PE) besitzen
universale Anschlussmöglichkeiten. Durch das modulare
KESSEL-Baukastensystem kann der Aufbau mit
Zwischenstücken, Konus, Aufsatzstück und Abdeckung
flexibel kombiniert werden.

Allgemeine Merkmale
Farbe: schwarz
Material: PE-HD
Norm: EN 13598-2
Einbausituation: Einbau in die Bodenplatte
Auslieferungszustand: in Teilen zur bauseitigen Montage
(Steighilfen sind werksseitig vormontiert)
Zulassung: Z-42.1-527

Abmessungen
Gewicht netto: 92,25 kg
Gewicht brutto: 108,75 kg
Grundwasserbeständigkeit ab Unterkante Bodenteil: 3000
mm
Durchmesser: 960 mm
Einbautiefe: 638 - 887 mm
Art der Höhenverstellbarkeit: teleskopisches
Aufsatzstück
Länge: 1200 mm
Breite: 1200 mm
Verpackungsmaß Länge: 1200 mm
Verpackungsmaß Breite: 1200 mm
Verpackungsmaß Höhe: 1400 mm

Behälter/Grundkörper
Zulauf max. Anbohrung (DN): 150 mm
Lichte Weite Behälter (LW): 1000 mm
Lichte Weite Einstieg (LW): 800 mm

Abdeckungsmerkmale
Abdeckungsart: Abdeckplatte rund
Abdeckung Material: Edelstahl
Abdeckung Höhe: 19 mm
Oberfläche: rutschhemmend
Verriegelung: verschraubt
Belastungsklasse: K 3 (EN 1253-1)
Dichtheit: tagwasserdicht

Hersteller:  Kessel
Typ:  Schatmodul LW 1000

liefern und montieren
Menge: 1,000 Stk

**3.2.30 Dichtset Kabelleerrohr 230V**
*** Bedarfsposition ohne GB
Dichtset Kabelleerrohr 230V zur schachtseitigen
Abdichtung
Bestehend aus Hülsrohr/Aufnahmerohr, Inklusive
Dichteinsatz DN100 zur Durchführung und Abdichtung von
Durchdringungen aller benötigten Kabel für Kessel
Systemlösungen mit Netzspannung in 230V.

Technische Daten "Hülsrohr"
- Abmessung: D110mm x 760mm
- Einsatz schachtseitig in Kessel Rohrdurchführung
DN100
- Weitere Anschlussmöglichkeit von starren bzw.
flexiblen Mantelrohren in DN 110
- Zur Aufnahme von Kessel Dichteinsatz D100 Technische
Daten Dichteinsatz
- Abmessung: D100 (für 99-104mm), L= 65mm - 7
Kabelöffnungen: 4x O7mm, 1 x O8mm, 2x O10mm
- Nicht genutzte Öffnungen mit Blindstopfen
verschlossen
- Dichtheit bis 0,5 bar Wasserdruck

Abmessungen
Gewicht netto: 3,7 kg
Gewicht brutto: 3,7 kg
Verpackungsmaß Länge: 950 mm
Verpackungsmaß Breite: 265 mm
Verpackungsmaß Höhe: 2 mm

Hersteller:  Kessel
Typ:  Dichtset Kabelleerrohr 230V

liefern und montieren
Menge: 1,000 Stk

**3.2.40 Einweisung und Inbetriebnahme Aquapump XL Duo**
*** Bedarfsposition ohne GB
Einweisung und Inbetriebnahme Aquapump XL Duo

Leistungsumfang:
- Überprüfung gemäß Inspektionskarte
- Hinweisung Funktionalität der Anlage
- Erläuterung der monatlichen Überprüfung durch den
Betreiber
- Hinweis auf Wartungspflicht für den Betreiber
- Optional Wartungsvertrag mit dem Bauherrn abschließen
(die regelmäßige Wartung ist Voraussetzung für die
Gewährleistung und den Versicherungsschutz)
- Anlage wird in einem betriebssicheren Zustand
übergeben

Hausseitige Voraussetzungen:
- Ansprechpartner muss mit vor Ort sein
- Zugänglichkeit zur Anlage und Schaltgerät
- Schalt-/Warngerät ist an der Wand befestigt
- Elektrokomponenten und Niveaugeber sind an der Anlage
montiert und am Schaltgerät angeschlossen
- Pumpen müssen eingehängt sein
- Schlauchanschluss muss vorhanden sein
- Abwasserabfluss ist angeschlossen
- Elektrische Komponenten und Kleinteile müssen
vollständig auf der Baustelle vorhanden sein
- Pumpenraum muss sich im gereinigten Zustand befinden
- Zulaufleitungen müssen gespült sein
- Lüftungsleitung der Hebeanlage ist angeschlossen
- Druckleitung vollständig installiert

Schachtanlagen:
- Beim Service-Einsatz an Schachtanlagen ist lt. BGV C5
  34, BGR 236 eine Freimessung von Kanalgasen sowie der
Einsatz einer Absturzsicherung
sowie ein zusätzlicher Sicherungsposten aus
Sicherheitsgründen erforderlich.
- Der Sicherungsposten ist vom  Auftraggeber zu stellen
und muss während der gesamten Inbetriebnahmedauer
anwesend sein.

Hinweis:
- Die Inbetriebnahmepauschale beinhaltet max. 2
Montagestunden vor Ort.
- Ein evtl. anfallender Mehraufwand wird nach Aufwand
verrechnet.
- Der angegebene Preis ist ein Nettopreis und ist damit
nicht rabattfähig.

Hebeanlagen müssen gemäß DIN EN 12056-4 regelmäßig
durch einen Fachbetrieb gewartet werden.
Folgende Zeitabstände dürfen nicht überschritten
werden:
- 1/4 Jahr bei Anlagen in gewerblichen Betrieben
- 1/2 Jahr bei Anlagen in Mehrfamilienhäusern
- 1 Jahr bei Anlagen in Einfamilienhäusern

Von der Beauftragung bis hin zur Ausführung der
Dienstleistung ist mit einer Bearbeitungszeit von 10
Arbeitstagen zu rechnen
Preis inkl. An- und Abfahrt in Deutschland
Menge: 1,000 Stk

**3.2.50 Einbau und Anschluss elektrischer Anlagenkomponenten**
*** Bedarfsposition ohne GB
Einbau und Anschluss elektrischer Anlagenkomponenten

Leistungsumfang:
- Elektrische Anlagenkomponenten im Schacht montieren
- Elektrische Leitungen durch das Leerrohr ziehen und
am Schaltgerät anschließen
- Kleinmaterial
- An- und Abfahrt

Folgende hausseitige Voraussetzungen müssen immer
bauseitig ausgeführt werden:
- Schachtmodule sind komplett fertig aufgebaut
- Anlage ist mit Schachtabdeckung auf endgültiges
Endhöhenniveau eingebaut, DIN-konform verfüllt und
verdichtet
- Druckleitung fertig angeschlossen
- Entlüftungsleitung komplett installiert
- Zugfähiges Kabelleerrohr in mind. DN 100 und max. 45
Grad Bögen am Schacht angeschlossen und stetig steigend
bis zum Schaltgerät geführt
- Schaltgerät ist an der Wand montiert
- Zugdraht ist im Kabelleerrohr verlegt
- Elektrische Zuleitung zum Schaltgerät vorhanden
- Elektrische Anlagenkomponenten vollständig und
funktionsfähig auf der Baustelle vorhanden
- Bei erforderlichen Kabellängen über 10 Meter ist die
Entfernung vom Schacht zum Schaltgerät (benötigte
Kabellänge) bei Bestellung unbedingt anzugeben.

Schachtanlagen:
Beim Service-Einsatz an Schachtanlagen ist lt. BGV C5
34, BGR 236 eine Freimessung von Kanalgasen sowie der
Einsatz einer Absturzsicherung
sowie ein zusätzlicher Sicherungsposten aus
Sicherheitsgründen erforderlich.
Der Sicherungsposten ist vom  Auftraggeber zu stellen
(muss während der gesamten Arbeitszeit  anwesend sein).

Ergänzende Hinweise:
- Die Pauschale beinhaltet max. 4 Montagestunden vor
Ort. Ein evtl. anfallender Mehraufwand wird nach
Aufwand verrechnet.
- Eventuell notwendige Kabelverlängerungen werden gemäß
aktuell gültiger Listenpreise verrechnet
- Der angegebene Preis ist ein Nettopreis und ist damit
nicht rabattfähig.
- Preis gilt nur in Verbindung mit Beauftragung einer
Inbetriebnahme

Von der Beauftragung bis hin zur Ausführung der
Dienstleistung ist mit einer Bearbeitungszeit von 10
Arbeitstagen zu rechnen.
Preis inkl. An- und Abfahrt in Deutschland
Menge: 1,000 Stk

**3.2.60 Rohr PE100 SDR11 PN16 d=90**
Rohr PE100 S5 d90
Material: PE100, Polyethylen HD
Farbe: RAL 9011 - graphit schwarz UV-beständig
Abmessung nach DIN 8074/75
5 Meter Lieferlänge, mit glatten Enden
DIBT Zulassung Z-40.23-406

d-Außendurchmesser
e-Wanddicke
Maße in mm
d= 90 PN16 SDR 11
e= 8,2

Inkl. Befestigungen gemäß Herstellervorgaben

Hersteller:  GF
Typ:  PE100 d=90

liefern und montieren
Menge: 24,000 lfm

**3.2.70 Winkel 45° Gas/Wasser, d=90mm, PE100, SDR11, PN10/16**
Winkel 45° Gas/Wasser, d90mm, PE100, SDR11, PN10/16

Merkmale Reduktion:
- PE 100, SDR 11 (ISO S5), 10 bar Gas / 16 bar Wasser
- Geeignet für Rohr SDR 9 bis 11
- 4 mm Steckkontakt
- Beide Rohrseiten in einem Arbeitsgang schweißbar
- Glatte Schweißzone mit verdeckt liegender Heizwendel,
die heizwendel sind geschützt und die Schweißzone kann
einfach gereinigt werden, für ein optimales
Schweißergebnis
- Wegbegrenzte Schweißindikatoren zum visuellen
Nachweis des Schweißdrucks
- Dauerhaft geprägte Chargenkennzeichnung
- Schweißzeit wird automatisch durch Barcode an die
Umgebungstemperatur angepasst

Beutel-Etikett:

Einzelverpackung im Folienbeutel mit detaillierten
Informationen auf dem Beutel-Etikett:
Produktions-Losnummer, EAN-Code, Traceability-Code,
Schweiß-Code, Unitary Qr-Code, Tabelle für manuelle
Schweißdaten, Normen und Zulassungen,
Artikelbeschreibungen

Fitting-Etikett:

Informationen auf dem Fitting-Etikett: Strichcode
Schweißung (zur vollautomatischen Schweißung mit
Temperaturkompensation), Strichcode Traceability (zur
Bauteilrückverfolgung), Schweißzeit, Spannung,
Abkühlzeit, Dimension, SDR-Klasse

Zertifizierungen:
- Abnahmeprüfzeugnis nach EN 10204 - 3.1 mit
Seriennummer online abrufbar
- DVGW-Zertifizierung

Maße:
d - Innendurchmesser
d1 - Außendurchmesser
L - Länge
d - 90 mm
d1 - 115 mm
L - 91 mm
L1 - 62 mm
z - 29 mm

Hersteller:  GF
Typ:  PE100 Winkel 45°, d=90

liefern und montieren
Menge: 20,000 Stk

### Bereich 4 Trinkwasserinstallationen und Zubehör

#### Abschnitt 4.1 Trinkwasserleitungen

**4.1.10 Edelstahlrohre 1.4521 in Stangen 15 x 1,0**
Rohrleitungen für Kalt- und Warmwasser in Trinkwasserinstallationen
nach DIN 1988 / EN 806,
aus nichtrostenden Cr-Mo-Ti Stahl,
mit handelsüblichen Biegegeräten
bis 28 mm biegbar,
Werkstoff-Nr. 1.4521, nach DIN EN 10088,
PRE-Wert: 24,1

Verbindung mit Sanpress Inox-Verbinder aus
Edelstahl (Molybdängehalt min. 2,2%),
mit SC-Contur und DVGW zertifizierter
Prüfsicherheit bei unverpresstem Verbinder
über den gesamten Prüfbereich von
22 hPa (22 mbar) bis 0,3 MPa (3 bar) trocken,
0,1 MPa (1 bar) bis 0,65 MPa (6,5 bar) nass,
Pressverbindung bis DN 50 mit doppelter
Presskontur (vor und hinter dem Dichtelement),
EPDM-Dichtelement,
unlösbar,
Rohr und Verbinder im Systemverbund
inklusive Systemzulassung,
mit DVGW-Baumusterprüfzertifikat

Brandschutz
Viega Rohrleitungssystem-Abschottung
R 30 - R 90, mit möglichen Nullabständen:
- aBG Z-19.53-2258
(Mischinstallation, Metall im Strang
und Kunststoff in der Etage),
- abP P-2400/003/15-MPA BS
(Deckendurchführungen),
- abP P-2401/399/21-MPA BS
(Wanddurchführungen)

Einschl. Rohrschellen mit innerer Vollgummieinlage,
Festpunkte, zugel. Befestigungsmaterial einschl. der
notwendigen Bohrungen, Überschieberohre für Wand- und
Deckendurchführungen inkl. allen Zubehörs.

Sanpress-Rohr 1.4521
aus nichtrostendem Stahl,
PRE-Wert: 24,1,

Nennweite:  15 x 1,0 mm

Hersteller:  Viega
Typ:  Sanpress Inox

liefern und montieren
Menge: 750,000 lfm

**4.1.20 Edelstahlrohre 1.4521 in Stangen 18 x 1,0**
Leistung wie zuvor beschrieben, jedoch

Nennweite:  18 x 1,0 mm

liefern und montieren
Menge: 240,000 lfm

**4.1.30 Edelstahlrohre 1.4521 in Stangen 22 x 1,2**
Leistung wie zuvor beschrieben, jedoch

Nennweite:  22 x 1,2 mm

liefern und montieren
Menge: 270,000 lfm

**4.1.40 Edelstahlrohre 1.4521 in Stangen 28 x 1,2**
Leistung wie zuvor beschrieben, jedoch

Nennweite:  28 x 1,2 mm

liefern und montieren
Menge: 120,000 lfm

**4.1.50 Edelstahlrohre 1.4521 in Stangen 35 x 1,5**
Leistung wie zuvor beschrieben, jedoch

Nennweite:  35 x 1,5 mm

liefern und montieren
Menge: 180,000 lfm

**4.1.60 Edelstahlrohre 1.4521 in Stangen 42 x 1,5**
Leistung wie zuvor beschrieben, jedoch

Nennweite:  42 x 1,5 mm

liefern und montieren
Menge: 165,000 lfm

**4.1.70 Edelstahlrohre 1.4521 in Stangen 54 x 1,5**
Leistung wie zuvor beschrieben, jedoch

Nennweite:  54 x 1,5 mm

liefern und montieren
Menge: 50,000 lfm

**4.1.80 Edelstahlrohre 1.4521 in Stangen 76,1 x 2**
Leistung wie zuvor beschrieben, jedoch

Nennweite:  76,1 x 2 mm

liefern und montieren
Menge: 30,000 lfm

**4.1.90 Sanpress Inox Bogen 15 mm**
Zulage für Formteile für zuvor beschriebene
Rohrpositionen als Bogen aus Edelstahl, alle
Gradzahlen, alle Handeslausführungen

Sanpress Inox-Bogen
in den erforderlichen Winkelgraden,
aus Edelstahl (Molybdänanteil min. 2,2%),
mit SC-Contur

Nennweite 15 mm

Hersteller:  Viega
Typ:  Sanpress Inox

liefern und montieren
Menge: 400,000 Stk

**4.1.100 Sanpress Inox Bogen 18 mm**
Leistung wie zuvor beschrieben, jedoch

Nennweite 18 mm

liefern und montieren
Menge: 250,000 Stk

**4.1.110 Sanpress Inox Bogen 22 mm**
Leistung wie zuvor beschrieben, jedoch

Nennweite 22 mm

liefern und montieren
Menge: 240,000 Stk

**4.1.120 Sanpress Inox Bogen 28 mm**
Leistung wie zuvor beschrieben, jedoch

Nennweite 28 mm

liefern und montieren
Menge: 30,000 Stk

**4.1.130 Sanpress Inox Bogen 35 mm**
Leistung wie zuvor beschrieben, jedoch

Nennweite 35 mm

liefern und montieren
Menge: 100,000 Stk

**4.1.140 Sanpress Inox Bogen 42 mm**
Leistung wie zuvor beschrieben, jedoch

Nennweite 42 mm

liefern und montieren
Menge: 80,000 Stk

**4.1.150 Sanpress Inox Bogen 54 mm**
Leistung wie zuvor beschrieben, jedoch

Nennweite 54 mm

liefern und montieren
Menge: 50,000 Stk

**4.1.160 Sanpress Inox Bogen 76,1 mm**
Leistung wie zuvor beschrieben, jedoch

Nennweite 76,1 mm

liefern und montieren
Menge: 30,000 Stk

**4.1.170 Sanpress Inox-T-Stück 15 mm**
Zulage für Formteile für zuvor beschriebene
Rohrpositionen als T-Stück aus Edelstahl, alle
Handeslausführungen, größter Rohraußendurchmesser

Sanpress Inox-T-Stück
aus Edelstahl (Molybdänanteil min. 2,2%),
mit SC-Contur

Nennweite 15 mm

Hersteller:  Viega
Typ:  Sanpress Inox

liefern und montieren
Menge: 27,000 Stk

**4.1.180 Sanpress Inox-T-Stück 18 mm**
Leistung wie zuvor beschrieben, jedoch

Nennweite 18 mm

liefern und montieren
Menge: 15,000 Stk

**4.1.190 Sanpress Inox-T-Stück 22 mm**
Leistung wie zuvor beschrieben, jedoch

Nennweite 22 mm

liefern und montieren
Menge: 24,000 Stk

**4.1.200 Sanpress Inox-T-Stück 28 mm**
Leistung wie zuvor beschrieben, jedoch

Nennweite 28 mm

liefern und montieren
Menge: 36,000 Stk

**4.1.210 Sanpress Inox-T-Stück 35 mm**
Leistung wie zuvor beschrieben, jedoch

Nennweite 35 mm

liefern und montieren
Menge: 33,000 Stk

**4.1.220 Sanpress Inox-T-Stück 42 mm**
Leistung wie zuvor beschrieben, jedoch

Nennweite 42 mm

liefern und montieren
Menge: 48,000 Stk

**4.1.230 Sanpress Inox-T-Stück 54 mm**
Leistung wie zuvor beschrieben, jedoch

Nennweite 54 mm

liefern und montieren
Menge: 9,000 Stk

**4.1.240 Sanpress Inox-T-Stück 76,1 mm**
Leistung wie zuvor beschrieben, jedoch

Nennweite76,1 mm

liefern und montieren
Menge: 6,000 Stk

**4.1.250 Sanpress Inox-Reduzierstück 18 mm**
Zulage für Formteile für zuvor beschriebene
Rohrpositionen als Reduzierstück aus Edelstahl, alle
Handelsausführungen, größter Rohrdurchmesser

Sanpress Inox-Reduzierstück
aus Edelstahl (Molybdänanteil min. 2,2%),
mit SC-Contur

Nennweite 18 mm

Hersteller:  Viega
Typ:  Sanpress Inox

liefern und montieren
Menge: 36,000 Stk

**4.1.260 Sanpress Inox-Reduzierstück 22 mm**
Leistung wie zuvor beschrieben, jedoch

Nennweite 22 mm

liefern und montieren
Menge: 90,000 Stk

**4.1.270 Sanpress Inox-Reduzierstück 28 mm**
Leistung wie zuvor beschrieben, jedoch

Nennweite 28 mm

liefern und montieren
Menge: 63,000 Stk

**4.1.280 Sanpress Inox-Reduzierstück 35 mm**
Leistung wie zuvor beschrieben, jedoch

Nennweite 35 mm

liefern und montieren
Menge: 54,000 Stk

**4.1.290 Sanpress Inox-Reduzierstück 42 mm**
Leistung wie zuvor beschrieben, jedoch

Nennweite 42 mm

liefern und montieren
Menge: 72,000 Stk

**4.1.300 Sanpress Inox-Reduzierstück 54 mm**
Leistung wie zuvor beschrieben, jedoch

Nennweite 54 mm

liefern und montieren
Menge: 9,000 Stk

**4.1.310 Sanpress Inox-Reduzierstück 76,1 mm**
Leistung wie zuvor beschrieben, jedoch

Nennweite 76,1 mm

liefern und montieren
Menge: 9,000 Stk

**4.1.320 Sanpress Inox-Muffe 15 mm**
Zulage für Formteile für zuvor beschriebene
Rohrpositionen als Muffe aus Edelstahl, alle
Handelsausführungen

Sanpress Inox-Muffe
aus Edelstahl (Molybdänanteil min. 2,2%),
mit SC-Contur

Nennweite 15 mm

Hersteller:  Viega
Typ:  Sanpress Inox

liefern und montieren
Menge: 300,000 Stk

**4.1.330 Sanpress Inox-Muffe 18 mm**
Leistung wie zuvor beschrieben, jedoch

Nennweite 18 mm

liefern und montieren
Menge: 90,000 Stk

**4.1.340 Sanpress Inox-Muffe 22 mm**
Leistung wie zuvor beschrieben, jedoch

Nennweite 22 mm

liefern und montieren
Menge: 120,000 Stk

**4.1.350 Sanpress Inox-Muffe 28 mm**
Leistung wie zuvor beschrieben, jedoch

Nennweite 28 mm

liefern und montieren
Menge: 45,000 Stk

**4.1.360 Sanpress Inox-Muffe 35 mm**
Leistung wie zuvor beschrieben, jedoch

Nennweite 35 mm

liefern und montieren
Menge: 75,000 Stk

**4.1.370 Sanpress Inox-Muffe 42 mm**
Leistung wie zuvor beschrieben, jedoch

Nennweite 42 mm

liefern und montieren
Menge: 69,000 Stk

**4.1.380 Sanpress Inox-Muffe 54 mm**
Leistung wie zuvor beschrieben, jedoch

Nennweite 54 mm

liefern und montieren
Menge: 24,000 Stk

**4.1.390 Sanpress Inox-Muffe 76,1 mm**
Leistung wie zuvor beschrieben, jedoch

Nennweite 76,1 mm

liefern und montieren
Menge: 12,000 Stk

**4.1.400 Sanpress Inox-Übergangsstück aus Rotguss mit IG oder AG 15 mm**
Zulage für Formteile für zuvor beschriebene
Rohrpositionen als Übergangsstück aus Rotguss, mit
Innengewinde oder Außengewinde, alle
Handelsausführungen

Sanpress Inox-Übergangsstück aus Rotguss
aus Edelstahl (Molybdänanteil min. 2,2%),
mit SC-Contur

Nennweite 15 mm

Hersteller:  Viega
Typ:  Sanpress Inox

liefern und montieren
Menge: 115,000 Stk

**4.1.410 Sanpress Inox-Übergangsstück aus Rotguss mit IG oder AG 18 mm**
Leistung wie zuvor beschrieben, jedoch

Nennweite 18 mm

liefern und montieren
Menge: 125,000 Stk

**4.1.420 Sanpress Inox-Übergangsstück aus Rotguss mit IG oder AG 22 mm**
Leistung wie zuvor beschrieben, jedoch

Nennweite 22 mm

liefern und montieren
Menge: 10,000 Stk

**4.1.430 Sanpress Inox-Übergangsstück aus Rotguss mit IG oder AG 28 mm**
Leistung wie zuvor beschrieben, jedoch

Nennweite 28 mm

liefern und montieren
Menge: 10,000 Stk

**4.1.440 Sanpress Inox-Übergangsstück aus Rotguss mit IG oder AG 35 mm**
Leistung wie zuvor beschrieben, jedoch

Nennweite 35 mm

liefern und montieren
Menge: 50,000 Stk

**4.1.450 Sanpress Inox-Übergangsstück aus Rotguss mit IG oder AG 42 mm**
Leistung wie zuvor beschrieben, jedoch

Nennweite 42 mm

liefern und montieren
Menge: 50,000 Stk

**4.1.460 Sanpress Inox-Übergangsstück aus Rotguss mit IG oder AG 54 mm**
Leistung wie zuvor beschrieben, jedoch

Nennweite 54 mm

liefern und montieren
Menge: 40,000 Stk

**4.1.470 Sanpress Inox-Übergangsstück aus Rotguss mit IG oder AG 76,1 mm**
Leistung wie zuvor beschrieben, jedoch

Nennweite 76,1 mm

liefern und montieren
Menge: 16,000 Stk

**4.1.480 Viega Sanpress Inox Wandscheiben-T-Stück 15 x Rp1/2 x 15**
Viega Sanpress Inox Wandscheiben-T-Stück
15 x Rp1/2 x 15, Rotguss

Sanpress Inox Wandscheiben-T-Stück
mit SC-Contur
Pressanschlüsse, Rp-Gewinde
Ausstattung
Dichtelemente EPDM, Befestigungsflansch
d1: 15
Rp: 1/2
d2: 15

Hersteller:  Viega
Typ:  Sanpress Inox-Wandscheiben-T-Stück

liefern und montieren
Menge: 30,000 Stk

**4.1.490 Viega Sanpress Inox Wandscheiben-T-Stück 22 x Rp1/2 x 22**
Viega Sanpress Inox Wandscheiben-T-Stück
22 x Rp1/2 x 22, Rotguss

Sanpress Inox Wandscheiben-T-Stück
mit SC-Contur
Pressanschlüsse, Rp-Gewinde
Ausstattung
Dichtelemente EPDM, Befestigungsflansch
d1: 22
Rp: 1/2
d2: 22

Hersteller:  Viega
Typ:  Sanpress Inox-Wandscheiben-T-Stück

liefern und montieren
Menge: 30,000 Stk

**4.1.500 Venturi-Strömungsteiler-Gruppe IG DN40/25/25**
Venturi-Strömungsteiler-Gruppe -dynamisch-, zur
AP-Montage, Durchgang IG, verhindert Stagnation in
Ringleitungsinstallationen durch Zwangsdurchströmung
bei nachgeschalteten Entnahmen, einsetzbar in
Trinkwasser kalt (PWC) und Trinkwasser warm (PWH),
Strömungsteiler nach dem Venturi-Prinzip,
einschließlich dynamischer Kartusche, mit Nasszellenzu-
und Nasszellenrückleitung, mediumberührte Metallteile
aus entzinkungsfreiem und korrosionsbeständigem
Rotguss, beständig gegen aggressives Wasser,
Strömungsteiler-Durchgang mit Innengewinde,
Nasszellenzuleitung mit Innengewinde,
Nasszellenrückleitung mit Innengewinde, wartungsfrei,
totraumfrei, inkl. Vollstrom-Absperrventile mit
Innengewinde, wartungsfreie EPDM-Spindelabdichtung,
herausnehmbares Innenoberteil, mit EPDM-Dichtungskörper
und Rotguss-Schließkörper, Ventil(e) mit DVGW-Zulassung
und Schallschutzzulassung nach DIN EN ISO 3822 Klasse
1, Druckstufe PN 16, max. Betriebstemperatur 90 °C

Strömungsteiler-Durchgang: Innengewinde
Nasszellenzuleitung und -rückleitung: Innengewinde

Durchgang DN 40
Abgänge DN 25

Angebotenes Fabrikat (vom Bieter auszufüllen)

Hersteller:_____________________________

Typ:__________________________________

liefern und montieren
Menge: 4,000 Stk

**4.1.510 Dämmschale für Strömungsteiler DN 40**
Dämmschale für v.g. Strömungsteiler, diffusionsdicht
verschließbar, aus geschlossenzelligem geschäumten
Polyethylen, zur Einhaltung der Anforderung gemäß GEG
2023, Baustoffklasse B1 nach DIN 4102,
CE-Kennzeichnung, min. Betriebstemperatur -40 °C, max.
Betriebstemperatur 90 °C

Dämmschale für Strömungsteiler

DN 40

Angebotenes Fabrikat (vom Bieter auszufüllen)

Hersteller:_____________________________

Typ:__________________________________

liefern und montieren
Menge: 4,000 Stk

**Ausführungsbeschreibung 0002 Rohrleitungen aus Mehrschichtverbundrohr**
*Rohrleitungen aus Mehrschichtverbundrohr, Formteile und Zubehör*

**4.1.520 Raxofix Mehrschichtverbundrohr 16 x 2,2 mm**
Rohrleitungen für Trinkwasser- und
Heizungs-Installationen,
aus formstabilen grauen Mehrschichtverbundrohr
nach DIN EN ISO 21003-2,diffusionsdicht,

Verbindung mit Raxofix-Verbinder aus Siliziumbronze,
als druckverlustoptimiertes System, ohne O-Ring,
mit SC-Contur und DVGW zertifizierter
Prüfsicherheit bei unverpresstem Verbinder,
unlösbar, mit DVGW-Baumusterprüfzertifikat

Brandschutz
Viega Rohrleitungssystem-Abschottung
R 30 - R 90, mit möglichen Nullabständen:
- abP P-2400/003/15-MPA BS
(Deckendurchführungen),
- abP P-2401/399/21-MPA BS
(Wanddurchführungen),
- aBG Z-19.53-2258
(Mischinstallation, Metall im Strang
und Kunststoff in der Etage)

Nennweite 16 x 2,2 mm

Hersteller:  Viega
Typ:  Raxofix

liefern und montieren
Menge: 1000,000 lfm

**4.1.530 Raxofix Mehrschichtverbundrohr 20 x 2,8 mm**
Leistung wie zuvor beschrieben, jedoch

Nennweite 20 x 2,8 mm

liefern und montieren
Menge: 450,000 lfm

**4.1.540 Raxofix Bogen 16 mm**
*** Bedarfsposition ohne GB
Zulage für Formteile für zuvor beschriebene
Rohrpositionen als Bogen, alle Gradzahlen, alle
Handeslausführungen

Rohraußendurchmesser 16 mm

Hersteller:  Viega
Typ:  Raxofix

liefern und montieren
Menge: 1,000 Stk

**4.1.550 Raxofix Bogen 20 mm**
*** Bedarfsposition ohne GB
Leistung wie zuvor beschrieben, jedoch

Rohraußendurchmesser 20 mm

liefern und montieren
Menge: 1,000 Stk

**4.1.560 Raxofix T-Stück 16 mm**
Zulage für Formteile für zuvor beschriebene
Rohrpositionen als T-Stück, alle Handeslausführungen,
größter Rohraußendurchmesser

Sanpress Raxofix-T-Stück
aus Siliziumbronze

Rohraußendurchmesser 16 mm

Hersteller:  Viega
Typ:  Raxofix

liefern und montieren
Menge: 12,000 Stk

**4.1.570 Raxofix T-Stück 20 mm**
Leistung wie zuvor beschrieben, jedoch

Rohraußendurchmesser 20 mm

liefern und montieren
Menge: 36,000 Stk

**4.1.580 Raxofix-Übergangsstück aus Rotguss mit IG oder AG 16 mm**
Zulage für Formteile für zuvor beschriebene
Rohrpositionen als Übergangsstück aus Rotguss, mit
Innengewinde oder Außengewinde, alle
Handelsausführungen

Raxofix-Übergangsstück aus Siliziumbronze

Nennweite 16 mm

Hersteller:  Viega
Typ:  Raxofix

liefern und montieren
Menge: 72,000 Stk

**4.1.590 Raxofix-Übergangsstück aus Rotguss mit IG oder AG 20 mm**
Leistung wie zuvor beschrieben, jedoch

Nennweite 20 mm

liefern und montieren
Menge: 78,000 Stk

**4.1.600 Raxofix Reduzierstück 20 mm**
Zulage für Formteile für zuvor beschriebene
Rohrpositionen als Reduzierstück aus Edelstahl, alle
Handelsausführungen,
größter Rohrdurchmesser

Raxofix-Reduzierstück aus Siliziumbronze

Nennweite 20 mm

Hersteller:  Viega
Typ:  Raxofix

liefern und montieren
Menge: 44,000 Stk

**4.1.610 Raxofix-Wandscheibe 20 mm**
*** Bedarfsposition ohne GB
Raxofix-Wandscheibe
mit SC-Contur, aus Siliziumbronze

Nennweite 20 mm

Hersteller:  Viega
Typ:  Raxofix

liefern und montieren
Menge: 1,000 Stk

**4.1.620 Raxofix-Wandscheibe 16 mm**
wie zuvor beschrieben, jedoch

Nennweite 16 mm

liefern und montieren
Menge: 144,000 Stk

**4.1.630 Schallschutzset für vorgenannte Wandscheiben**
Schallschutzset für vorg. Wandscheiben zur Entkollung
vom Baukörper und Einhaltung des Schallschutzes

liefern und montieren
Menge: 144,000 Stk

**4.1.640 Raxofix-Doppelwandscheibe 20 mm**
Raxofix-Doppelwandscheibe
mit SC-Contur, aus Siliziumbronze

Nennweite 20 mm

Hersteller:  Viega
Typ:  Raxofix

liefern und montieren
Menge: 153,000 Stk

**4.1.650 Raxofix-Doppelwandscheibe 16 mm**
wie zuvor beschrieben, jedoch

Nennweite 16 mm

liefern und montieren
Menge: 153,000 Stk

**4.1.660 Schallschutzset für vorgenannte Doppelwandscheiben**
Schallschutzset für vorg. Doppelwandscheiben zur
Entkollung vom Baukörper und Einhaltung des
Schallschutzes

liefern und montieren
Menge: 306,000 Stk

#### Abschnitt 4.2 Armaturen

**4.2.10 JUDO JUKO-EC 1¼" 100 µm Hauswasserstation**
JUDO JUKO-EC 1¼" 100 µm Hauswasserstation
mit DIN-DVGW CERT Prüfzeichen, ZVSHK zertifizierter
Hersteller

Zur Druckregelung und Filtration von feinkörnigen und
festen Verunreinigungen im Wasser, die als
Belüftungselemente Korrosionen in wasserführenden
Rohrleitungen auslösen und zu Funktionsstörungen an
Kontroll- und Regelorganen führen können.

Lieferumfang: Filtergehäuse aus hochwertigem Kunststoff
(PN 16); Einbau-Drehflansch mit Bajonettanschluss aus
Messing mit Verschraubungen (Gewindeanschluss nach DIN
EN ISO 228-1 BSPP) und patentierter
Zwei-Schrauben-Anschlusstechnik; waagerechter oder
senkrechter Einbau möglich; Filtergewebe aus Edelstahl;
Abreinigungseinheit; Handrad zur Rückspülung des
Siebeinsatzes bei gleichzeitiger Reinigung des
Schauglases (mit verschiebbarer
UV-Filterglockenabdeckung); mit integriertem freien
Auslauf und Keramik-Spülventil mit Schlauchanschluss;
Manometer; Druckminderer und Einstellhandrad
(werkseitige Nachdruckeinstellung von 4 bar),
Einstellbereich des Nachdruckes von 1,5 bar - 6 bar;
schallschutzgeprüft Gruppe 1 ohne Auflagen; Abdeckhaube
mit integrierter Rückspülmonatsanzeige.

Technische Daten:
Rohranschluss:  1¼"
Außengewinde mit Verschraubung
Nenndurchfluss nach DIN EN 1567:  5,8 m3/h
Betriebsdruck max.:  16 bar
Wassertemperatur max.:  30 °C
Umgebungstemperatur max.:  30 °C
Maschenweite:  100 µm
Maschenweite:  0,1 mm

Abmessungen
Einbaulänge Einbau-Drehflansch: 230 mm

Hersteller:  Judo
Typ:  JUKO-EC 1¼" 100 µm

liefern und montieren
Menge: 9,000 Stk

**4.2.20 Freistromschrägsitzventile m. E. Rp 1/2" (DN15) mit Dämmkappe**
Seppelfricke SEPP DIN-Basis Freistromventil steigend,
mit Entleerung i/i Rp1/2" (DN15)

Seppelfricke SEPP DIN-Basis Freistromventil, Modell
1407. Mit SEPP Servo Oberteil mit grünem Handrad,
steigend. Totraumfreies Fettkammeroberteil mit
doppelter O-Ringabdichtung aus EPDM. Mit Entleerung.
Aus Pressmessing, Werkstoff-Nr. CW617N nach DIN EN
12164. Erfüllt die Anforderungen der aktuellen
Trinkwasserverordnung. Dimension: DN15 bis DN50.
Beidseits mit Gewindeanschluß Rp als Nockenventil.
Geprüft und zugelassen für Trinkwasserinstallationen
nach DIN EN 1213, DIN 3502 und DVGW-Arbeitsblatt W
570-1, Zulassungsnummer: NW-6130AT2252.
Schallschutzgeprüft: Armaturengruppe I/DIN 4109 bis
DN32. Armaturen einzeln hygienesicher verpackt.

Anwendungen: Trinkwasser

Eigenschaften:
-mit steigendem Oberteil
-mit Innengewinde
-mit Entleerung
-Nockenventil

Technische Eigenschaften:
-Werkstoff: Pressmessing CW617N nach DIN EN 12164
-Nennweite: DN15
-Gewinde: Rp1/2"

Inklusive passende Dämmkappe mit einer
Wärmeleitfähigkeit von 0,035 W/(mK) bei 10°C

Hersteller:  Aalberts integrated piping systems
Serie:  SEPP DIN-Basis 1/2" (DN15) 1407

liefern und montieren
Menge: 6,000 Stk

**4.2.30 Freistromschrägsitzventile m. E. Rp 3/4" (DN20) mit Dämmkappe**
wie zuvor beschrieben, jedoch

Nennweite 3/4" (DN20)

liefern und montieren
Menge: 3,000 Stk

**4.2.40 Freistromschrägsitzventile m. E. Rp 1" (DN25) mit Dämmkappe**
wie zuvor beschrieben, jedoch

Nennweite 1" (DN25)

liefern und montieren
Menge: 3,000 Stk

**4.2.50 Freistromschrägsitzventile m. E. Rp 1 1/4" (DN32) mit Dämmkappe**
wie zuvor beschrieben, jedoch

Nennweite 1 1/4" (DN32)

liefern und montieren
Menge: 18,000 Stk

**4.2.60 Freistromschrägsitzventile m. E. Rp 1 1/2" (DN40) mit Dämmkappe**
wie zuvor beschrieben, jedoch

Nennweite 1 1/2" (DN40)

liefern und montieren
Menge: 6,000 Stk

**4.2.70 Freistromschrägsitzventile m. E. Rp 2" (DN50) mit Dämmkappe**
wie zuvor beschrieben, jedoch

Nennweite 2" (DN50)

liefern und montieren
Menge: 9,000 Stk

**4.2.80 Freistromschrägsitzventile m. E. Rp 2 1/2" (DN65) mit Dämmkappe**
wie zuvor beschrieben, jedoch

Nennweite 2 1/2" (DN65)

liefern und montieren
Menge: 2,000 Stk

**4.2.90 KFR-Ventil, mit Entleerung Rp 2 1/2" (DN65) mit Dämmkappe**
Seppelfricke SEPP DIN-Basis KFRr-Ventil (kombiniertes
Freistrom-Rückflussverhinderer Ventil), Modell 1507.
Mit SEPP Servo Oberteil mit grünem Handrad, steigend.
Totraumfreies Fettkammeroberteil mit doppelter
O-Ringabdichtung aus EPDM. Mit Entleerung. Aus
Pressmessing, Werkstoff-Nr. CW617N nach DIN EN 12164.
Erfüllt die Anforderungen der aktuellen
Trinkwasserverordnung. Dimension: DN15 bis DN50.
Beidseits mit Gewindeanschluß Rp als Nockenventil.
Geprüft und zugelassen für Trinkwasserinstallationen
nach DIN EN 13959 und DVGW-Arbeitsblatt W 570-1,
Zulassungsnummer: DW-6130BU0366. Schallschutzgeprüft:
Armaturengruppe I/DIN 4109 bis DN32. Armaturen einzeln
hygienesicher verpackt.

Eigenschaften:
-mit steigendem Oberteil
-mit Innengewinde
-mit Entleerung
-Nockenventil
-Inspektion 1x jährlich!

Technische Eigenschaften:
-Werkstoff: Pressmessing CW617N nach DIN EN 12164
-Nennweite: DN65
-Gewinde: Rp 2 1/2"

Inklusive passende Dämmkappe

Hersteller:  Aalberts integrated piping systems
Serie:  SEPP DIN-Basis KFR 2 1/2" (DN65)

liefern und montieren
Menge: 30,000 Stk

**4.2.100 KEMPER MULTI-THERM Zirkulationsregelventil DN15 mit Dämmkappe**
KEMPER MULTI-THERM automatisches
Zirkulations-Regulierventil, 50 GradC bis 65 GradC, AG,
Figur 141 0G,
automatisches Regulierventil für den hydraulischen
Abgleich von Steig- und Stockwerksverteilleitungen, zum
thermischen selbstregelnden, hydraulischen Abgleich,
mit
automatischer Regelbereichsumstellung für die
thermische Desinfektion, mediumberührte Metallteile aus
entzinkungsfreiem und korrosionsbeständigem Rotguss,
beständig gegen aggressives Wasser, Absperreinheit
mit Thermometer- und Fühleraufnahme, PTFE-Sitzdichtung,
thermostatische Reguliereinheit, Außengewinde für
flachdichtende Verschraubungen, mit Entleerstopfen,
totraumfrei, mit Absperr-, Regulier- und
Voreinstellfunktion, DVGW-Zulassung, ÖVGW-Zulassung,
SVGW-Zulassung,
WRAS-Zulassung, KIWA-Zulassung, Kunststoffteile mit
KTW- und W 270-Zulassung, für Anlagen nach
DVGW-Arbeitsblatt W 551/W 553/DIN 1988-300, nach
UBA-Bewertungsgrundlage,
ÜA-Reg.-Nr. R-15.2.3-21-17048, WIEN-ZERT, Regelbereich
50 GradC - 65 GradC, Druckstufe PN 16, max.
Betriebstemperatur 90 GradC

Inklusive Gegenverschraubungen, Flachdichtungen,
Dichtungsmaterial und Dämmkappe

Nennweite: DN15

Hersteller:  Kemper
Typ:  Multitherm DN 15

lifern und montieren
Menge: 15,000 Stk

**4.2.110 Frostsichere Außenarmatur**
Frostsichere Außenarmatur
mit automatischer Entleerfunktion, Werksseitig
vormontiert,
Nenndruck: PN16, Rohranschluss DN 15, mit
Schlauchanschlussverschraubung. Alle im geschlossenen
Zustand mediumberührten Metallteile aus Rotguss
wartungsfreie Spindelabdichtung, Auslaufgehäuse mit
angegossener Rosette, mit EPDM-Sitzdichtung, mit
DIN-DVGW- und Schallschutzzulassung, inkl.Rohrbelüfter
und Rückflussverhinderer, als Sicherheitseinrichtung
nach DIN EN 1717 und DIN 1988 (Teil4).

Angebotenes Fabrikat (vom Bieter auszufüllen)

Hersteller:_____________________________

Typ:__________________________________

liefern und montieren
Menge: 4,000 Stk

### Bereich 5 Einrichtungsgegenstände und Zubehör

#### Abschnitt 5.1 Einrichtungsgegenstände

**5.1.10 Waschtischgestell TECEprofil 1120 mm**
*** Bedarfsposition ohne GB
TECEprofil Waschtischmodul, Bauhöhe 1120 mm

zur Befestigung an TECEprofil Profilrohren oder für den
Einbau in Metall- oder Holzständerwände und als
Vorwand- oder Eckmodul.
Komplett vormontierte Einheit, bestehend aus:

- selbsttragendem Montagerahmen,
pulverbeschichtet

- zwei Haltebolzen M 10, höhen- und
seitenverstellbares Abstandsmaß

- schallentkoppelte Armaturentraverse
zur Befestigung von Wandscheiben

- Anschlussbogen DN 40/50 mit
Gummimanschette NW 30/50 (zugleich
Dichtung), inkl. Bauschutzstopfen

Hersteller:  TECE
Typ:  Profil
Art.Nr.:  9310000

liefern und montieren
Menge: 1,000 Stk

**5.1.20 Waschtischmodul 1120 mm mit Wasserzählergehäuse**
TECEprofil Waschtischmodul inklusive zwei Montageblöcke
zur Aufnahme von Wasserzähler-Messkapseln, Bauhöhe 1120
mm

Waschtischmodul zur Befestigung an TECEprofil
Profilrohren oder für den Einbau in Metall- oder
Holzständerwände und als Vorwand- oder Eckmodul.

Komplett vormontierte Einheit, bestehend aus:

selbsttragendem Montagerahmen, pulverbeschichtet
zwei Haltebolzen M 10, höhen- und seitenverstellbares
Abstandsmaß
schallentkoppelte Armaturentraverse zur Befestigung von
Wandscheiben
Anschlussbogen DN 40/50 mit Gummimanschette NW 30/50
(zugleich Dichtung), inklusive Bauschutzstopfen
zwei Montageblöcke mit Wasserzähler G2" koaxial nach
HWW-Modell mit Anschluss Rp 3/4"

Hersteller:  TECE
Typ:  Profil
Art.Nr.:  9310017

liefern und montieren
Menge: 66,000 Stk

**5.1.30 Waschtisch i.life A,1 Hl.,m.Ül. 600x480x180mm, Weiß**
Waschtisch | Kristallporzellan | 1 Hahnloch mittig
durchgestochen | Mit Überlauf (rund) | Befestigungsart:
Stockschrauben | Norm: DIN EN 14688 CL 25, DIN EN 31 |
Gewicht: 17,100 kg | Außenmaße (BxTxH): 600x480x180 mm
| Farbe / Oberfläche: Weiß (Alpin)

Lieferung und Montage Inklusive:
-Schallschutzmatte
-Versiegelung des Waschtisches mit Sanitärsilikon

Hersteller:  Ideal Standard
Typ:  i.life A  60 cm
Art.Nr:  T451101

liefern und montieren
Menge: 66,000 Stk

**5.1.40 Waschtischarmatur Ideal Standard Ceraplan H90**
Waschtischarmatur Ideal Standard Ceraplan
H90 m.  Ablaufgarnitur, Ausladung 124 mm Chrom

Hersteller:  Ideal Standard
Typ:  CeraPlan H90 H124mm
Art.-Nr.:  BD 227 AA

liefern und montieren
Menge: 66,000 Stk

**5.1.50 Handtuchhalter KEUCO Collection Moll**
Handtuchhalter, verchromt, KEUCO COLLECTION MOLL
Hochglanzverchromter Handtuchhalter, 2-tlg., in
ästhetischem Design, mit leicht gerundeten Kanten.
zwei nebeneinander angeordnete, feststehende
rechteckige Haltearme, antistatisch, leicht zu reinigen
Ausladung 450 mm, Breite 70 mm, Höhe 35 mm
Der Handtuchhalter verdeckt angebracht
Lieferung inkl. korrosionsfreiem Befestigungsmaterial

Hersteller:  Keuco
Typ:  Collection Mol
Art.Nr.:  12718010000

liefern und montieren
Menge: 66,000 Stk

**5.1.60 Mirror&Light | Wandspiegel | 700 mm**
*** Bedarfsposition ohne GB
Mirror&Light | Wandspiegel | 700 mm

Wandspiegel mit Beleuchtung und Antibeschlagfunktion
Ein/Aus-Funktion nur mit bauseitigem Lichtschalter
möglich

Material des Rahmens:  Thermoplast
Leuchtmittel:  LED
Schutzart (IP):  IP44
Frequenz:  50 Hz
Anschlussspannung:  230 Volt
Schutzklasse:  II
Farbtemperatur:  4000 Kelvin
Energieeffizienzklasse:  G
Leuchtmittel:  nicht austauschbar
Art der Spannungsversorgung:  Netzbetrieb
Gewicht:  6,570 kg
Außenmaße (BxTxH):  700x26x700 mm
Farbe / Oberfläche:  Neutral
Inklusive Befestigungssatz

Hersteller:  Ideal Standard
Typ:  Mirror&Light
 Artikel-Nr.:  T3341BH

liefern und montieren
Menge: 10,000 Stk

**5.1.70 Flaschensiphon G 1 1/4, Chrom**
Flaschensiphon, Abgangsrohr und Rosette, G 1 1/4",
verstellbar zwischen 41 - 106 mm, Abstand zur Wand 64 -
305 mm
Farbe / Oberfläche: Chrom

liefern und montieren
Menge: 66,000 Stk

**5.1.80 Eckventile 1/2" verchromt**
Eckventil 1/2", verchromt,
einschl. Schubrosette, Quetschverschraubung und
Dichtungsmaterial

liefern und montieren
Menge: 150,000 Stk

**5.1.90 WC-Gestell TECEprofil 1120 mm**
WC-Modul inklusive "easy fit" Betätigungsplattenmontage
und Leerrohr für den Anschluss elektronischer
Dusch-WCs.
Zur Befestigung an TECEprofil Profilrohren oder für den
Einbau in Metall- oder Holzständerwände und als
Vorwand- oder Eckmodul; auch für die Einzelblockmontage
geeignet.

Uni-Spülkasten für Betätigung von vorne:

- Sicherheitstank aus schlagzähem Kunststoff, nach
EN 14055 geprüft
- Spülkasten komplett vormontiert und versiegelt
- Spülkastenanschluss mit Außengewinde R 1/2" seitlich,
kompatibel zu Schnelladaptern
- 10 Liter Tankvolumen; 6 Liter voreingestellte
Standardspülmenge; 4,5/7,5/9 Liter Spülmenge jederzeit
einstellbar; 3 Liter Teilmengenspülung bei
Zweimengentechnik; Restvolumen zur sofortigen
Reinigungsspülung nutzbar.

- schwitzwasserisoliert
- für TECE-Betätigungsplatten und WC-Armatur
- als Ein- oder Zweimengenspülkasten einsetzbar
- "easy fit" Betätigungsplattenmontage
- Installationstunnel für Serviceöffnung, ohne Werkzeug
kürzbar
- geräuscharmes hydraulisches Füllventil,
Armaturengruppe 1
nach DIN 4109

Modulrahmen:

- selbsttragend, pulverbeschichtet
- zwei Haltebolzen und Muttern M 12
- WC-Ablaufbogen DN 90 mit Übergangsadapter
DN 90/100 aus PP

- Übergangsadapter auch für waagerechten Einbau
geeignet
- WC-Anschlussgarnitur DN 90
- Leerrohr für universellen Dusch-WC-Wasseranschluss
(Anschlussposition prüfen)
- Rohbauschutz für Dusch-WC-Anschluss, inklusive
Leerdose
für Trafo

Einstellung einer erhöhten Keramikbefestigung für 48 cm
Sitzhöhe gemäß DIN 18040 möglich (DIN 18040:
Barrierefreies Bauen - Teil 1: Öffentlich zugängige
Gebäude und Arbeitsstätten).

Hersteller:  TECE
Typ:  Profil
Art.Nr.:  9300300

liefern und montieren
Menge: 66,000 Stk

**5.1.100 TECEnow WC-Betätigungsplatte weiß**
TECEnow WC-Betätigungsplatte weiß
für Zweimengentechnik,zur Betätigung
von vorne oder von oben.
Sehr flache Kunststoffbetätigungsplatte
mit gummigepufferten Betätigungstasten.
Inklusive Betätigungsstangen und
Befestigungsmaterial. Geeignet für den
flächenbündigen Einbau in Verbindung mit
dem WC-Einbaurahmen und dem TECEnow
Distanzrahmen.

Kompatibel zum Einwurfschacht für
Reinigungstabs.

Abmessungen (B x H x T): 220 x 150 x 5 mm
Bezeichnung: TECEnow
Farbe: weiß

Hersteller:  TECE
Typ:  TECEnow
Art.Nr.:  9240400

liefern und montieren
Menge: 66,000 Stk

**5.1.110 Wandtiefspül-WC, i.life A, RimLS+ (Randlos)**
Wandtiefspül-WC | Kristallporzellan | RimLS+ (Randlos)
| Passend für handelsübliche WC-Sitze | Kompatibel mit
UP-Spülkasten | Spülwassermenge: 4,5/6 Liter |
Wasserausgang: Horizontal hinten verdeckt |
Zulauf-Anschlußposition: hinten verdeckt | Norm: DIN EN
33, DIN EN 997 CL1 - 6A/5A | Gewicht: 18,000 kg |
Außenmaße (BxTxH): 360x540x330 mm | Farbe / Oberfläche:
Weiß (Alpin)

Lieferung und Montage Inklusive:
-Schallschutzmatte
-Versiegelung des WC's mit Sanitärsilikon

Hersteller:  Ideal Standard
Typ:  i.life A
Art.Nr.:  T452201

liefern und montieren
Menge: 66,000 Stk

**5.1.120 i.life A, WC-Sitz, Sandwich**
WC-Sitz | Sandwich | Duroplast | Sitz zum Reinigen
abnehmbar | Scharnierblätter aus Kunststoff | Montage
von oben | Inklusive Befestigung | Gewicht: 2,080 kg |
Außenmaße (BxTxH): 360x450x45 mm | Farbe / Oberfläche:
Weiß (Alpin)

Hersteller:  Ideal Standard
Typ:  i.life A
Art.Nr.:  T481201

liefern und montieren
Menge: 66,000 Stk

**5.1.130 Toilettenpapierhalter KEUCO Collection Moll**
Toilettenpapierhalter KEUCO COLLECTION MOLL
Hochglanzverchromter Toilettenpapierhalter in
ästhetischem Design, mit formschönem, gewölbtem Deckel
für Rollenbreite 100 mm
Halter mit leicht gerundeten Kanten
Breite 123 mm, Ausladung 139 mm
Der Toilettenpapierhalter wird verdeckt angebracht
Lieferung inkl. korrosionsfreiem Befestigungsmaterial

Hersteller:  Keuco
Typ:  Collection Mol
Art.Nr.:  12760010000

liefern und montieren
Menge: 66,000 Stk

**5.1.140 Badetuchhalter, verchromt KEUCO Collection Moll**
*** Bedarfsposition ohne GB
Badetuchhalter, verchromt KEUCO COLLECTION MOLL
Hochglanzverchromter Badetuchhalter in ästhetischem
Design,
mit leicht gerundeten Kanten. Antistatisch, leicht zu
reinigen
Achsmaß 400 mm, bei einer Gesamtbreite von 442 mm
Ausladung 62 mm
Der Badetuchhalter wird verdeckt angebracht
Lieferung inkl. korrosionsfreiem Befestigungsmaterial

Hersteller:  Keuco
Typ:  Collection Mol
Art.Nr.:  12701010400

liefern und montieren
Menge: 1,000 Stk

**5.1.150 Brausetasse Kaldewei Superplan mit Wannenträger extraflach 1,20 x 1,0 m**
KALDEWEI SUPERPLAN MIT WANNENTRÄGER EXTRAFLACH
Duschfläche, 1000x1200x32 mm

Produktbeschreibung:
Bodenebene Duschfläche mit Eckablauf und von 2 Seiten
begehbar ohne Kanten

Modell: SUPERPLAN MIT WANNENTRÄGER EXTRAFLACH
Modell-Nr: 1859-5
Äußere Länge (mm): 1000
Äußere Breite (mm): 1200
Randhöhe (mm): 32
Tiefe (mm): 25
Material: KALDEWEI Stahl-Emaille
Hersetller: KALDEWEI

Produktspezifikation:
Duschflächenform: Rechteck
Einbau: erhöhter Einbau
Garantie: 30 Jahre laut Garantiepass
Ablaufloch (mm): 90
Ablaufposition: Eckablauf
Erdungslasche für Potenzialausgleich.
Gewicht (kg): 31.80

Lieferung und Montage Inklusive:
-Schallschutzset DWS
-Wannenanschluss-Schalldämmband WAS
-Dichtset
-Versiegelung der Badewanne mit Sanitärsilikon

Hersteller:  Kaldewei
Typ:  Superplan
Art.-Nr.  1859-5

liefern und montieren
Menge: 54,000 Stk

**5.1.160 Ablaufgarnitur KA 90 flach m. Deckel verchromt, u. Haarfangsieb**
Ablaufgarnitur mit hoher Ablaufleistung und flacher
Aufbauhöhe

Produkt:
Ablaufgarnitur KA 90 m. Deckel verchromt
Ausführung: flach
Kompatibel zu:
ARRONDO, CAYONOPLAN, CORNEZZA,
DUSCHPLAN, DUSCHPLAN, SCONA,
SUPERPLAN, SUPERPLAN, ZIRKON
Modell-Nr.: 4104
Artikelnummer: 687772540999
Material: Kunststoff
Material Deckel: Kunststoff verchromt

Im Lieferumfang enthaltenes Zubehör:
Haarfangsieb

Spezifikation:
Ablaufleistung: 0,54 l/sek
(gemessen nach DIN EN 274)
Entspricht DIN EN 274 bestätigt vom TÜV Rheinland
Anschlussdurchmesser: 40 mm
Sperrwasserhöhe: 30 mm
Werkseitig verschlossener Kriechwasseranschluss
ermöglicht die Kombination mit allen KALDEWEI
Wannenträgersystemen,
ESR, FR, WT extraflach, Bauhöhe inkl. Ablaufdeckel nur
61 mm

Hersteller:  Kaldewei
Typ:  KA 90 flach, verchromt mit Haarfangsieb

liefern und montieren
Menge: 54,000 Stk

**5.1.170 Brausearmatur Ideal Standard Ceraplan**
Einhebel-Brausearmatur Aufputz DN 15 | Griff aus Metall
mit Rot-/Blau-Markierung | S-Anschlüsse (verstellbar) |
Kartusche: O 38 mm | FirmaFlowr Kartusche mit
keramischen Dichtscheiben | Kartuschenschwenkbereich:
100° | Kartuschenübersetzung aus Edelstahl |
Heißwassertemperaturbegrenzer | DVGW-Eigensicher | Mit
2 Rosetten (rund) aus Metall | Anschlussmaß
Brauseschlauch: 1/2 Zoll | Geräuschverhalten DIN 4109:
Gruppe 1 | Lebensdauer: DIN EN 817, DIN EN 200 |
Gewicht: 1,513 kg | Außenmaße (BxTxH): 220x142x117 mm |
Durchfluss bei 3 bar: 20 l/min | Farbe / Oberfläche:
Chrom

inkl. Versiegelung der Wandanschlüsse nach Montage der
S-Anschlüsse mit Sanitärsilikon

Hersteller: Ideal Standard
Typ: Ceraplan
Art.-Nr. BD 250 AA

liefern und montieren
Menge: 54,000 Stk

**5.1.180 Brausekombination 600 mm Idealrain Alu+, silber**
Brausekombination | Handbrause: 2-Funktion | O 100 mm |
Strahlarten: Massage und sanfter Regen |
Drehumschaltung | EasyClean | Brausestange aus
Aluminium 600 mm | Brausehalter verstellbar mit
Druckknopf | Höhenverstellbare Wandhalterung | 2
Ablagen (Einsatz herausnehmbar) | Brausehalter und
Ablagen lassen sich links / rechts individuell
montieren | Brauseschlauch Idealflex 1750 mm |
Anschluss G1/2 | Gewicht: 1,588 kg | Außenmaße (BxTxH):
349x157x600 mm | Durchfluss bei 3 bar: 8 l/min | Farbe
/ Oberfläche: Silver

Hersteller:  Ideal Standard
Typ:  Idealrain Alu+
Art.Nr.:  BD686SI

liefern und montieren
Menge: 54,000 Stk

**5.1.190 Ideal Standard Duschsystem Idealrain Ceratherm T50**
*** Bedarfsposition ohne GB
Duschsystem Ideal Standard Idealrain mit
Brausethermostat
Aufputzarmatur CeraTherm T50
Duschsystem mit Brausethermostat Aufputz DN 15 ||
Regenbrause | O 200 mm | Mit Kugelgelenk | EasyClean ||
Evo Handbrause: 3-Funktion | O 110 mm | Strahlarten:
Regen, Massage und sanfter Regen | Navigo
Druckknopfumschaltung | EasyClean || Wasserführende
Brausestange | Inklusive Wandbefestigung | Brausehalter
verstellbar mit Druckknopf || Brauseschlauch Idealflex
1750 mm | Anschluss G1/2 || Brausethermostat Aufputz DN
15 | Rückflussverhinderer | DVGW-Eigensicher | Cool
Body | S-Anschlüsse (verstellbar) | Griffe aus Metall |
PreciThermr-Thermostatkartusche |
Heißwassertemperaturbegrenzer |
Heißwassertemperatureinstellung mit Verbrühschutz | RV
Patrone auf der Warmwasserseite mit integriertem
Überdruckventil (Druckentlastung größer 16 bar) |
Umschaltung Handbrause / Regenbrause integriert |
Geräuschverhalten DIN 4109: Gruppe 1 | Lebensdauer: DIN
EN 200, DIN EN 1111 || Gewicht: 3,700 kg | Außenmaße
(BxTxH): 325x493,5x1117 mm | Durchfluss bei 3 bar: 12/8
l/min | Farbe / Oberfläche: Chrom

Hersteller:  Ideal Standard
Typ:  Idealrain Duschsystem
Art.Nr.:  A 7225 AA

liefern und montieren
Menge: 1,000 Stk

**5.1.200 TECEprofil Anschlusseinheit mit Wasserzählergehäuse und Absperreinheit**
Vormontierte Wasserzählereinheit, bestehend aus:
Anschlusseinheit aus zwei Wasserzählereinheiten
inklusive Absperrung
Anschlusskapsel Koax: DN 50 (2")
Material: Rotguss
Anschluss: DN 20 (3/4" IG)

Hersteller:  TECE
Typ:  Profil
Art.Nr.:  9020059

liefern und montieren
Menge: 6,000 Stk

**5.1.210 TECEprofil Fertigmontageset f. UP-Ventile**
TECEprofil Fertigmontageset für Unterputzventil,
verchromt Fertigmontageset für ein Unterputzventil
eines Wasserzähler-Montageblocks.
Für Einbautiefen von 65-150 mm
Bestehend aus:

ein verchromter Handgriff
eine Abdeckrosette
eine kürzbare Spindelverlängerung
auswechselbare Markierungsscheiben rot/blau

Hersteller:  TECE
Typ:  Profil
Art.Nr.:  9221014

liefern und montieren
Menge: 144,000 Stk

**5.1.220 Ausgußbecken Stahl emailliert weiß**
Stahl-Ausgußbecken
Pflegeleichte Oberfläche, weiß emailliert und besonders
strapazierfähig, robust und langlebig. Das
Ausgussbecken verfügt über eine Rückwand sowie eine
Kunststoffumrandung an den Kanten. Ausgestattet mit
einem Montageset und Ablaufventil.

-Emaillierte Oberfläche
-Kunststoffumrandung
-Stabile Rückwand
-Strapazierfähig

B x L x H= 51x34x40 cm
Gewicht: 4,8 kg

Hersteller:  Alape
Typ:  Ausgußbecken

liefern und montieren
Menge: 2,000 Stk

**5.1.230 WAS-Kombi-Eckventil 1/2"**
WAS-Kombi-Eckventil DN 15 (1/2") verchromt
mit Dreikanthaubengriff
mit Rückflußverhinderer (EN 1717)
Schubrosette 54mm Durchmesser und
Schlauchverschraubung
zugfeste Quetschverschraubung mit
Längenausgleich
Sanitäroberteil
Medien: Wasser
Temperatur: max. 90°C
Betriebsdruck: max. 10 bar (PN 10)
Werkstoff: Messing konform TrinkwV
Anschlussgewinde DN 15 (1/2")
Abgangsverschraubung 10 mm

liefern und montieren
Menge: 18,000 Stk

**5.1.240 Installationseinheit Waschmaschine, Ausgußbecken**
Installationseinheit Waschmaschine
Einschl. Auslaufventil mit Belüfter,
Rückflußverhinderer, Schlauchverschraubung
und Metallgriff, so wie Waschgerätesiphon für
Geräteanschluss (DN 50).
Bewässerungsleitung schleifen und nicht als
Stichleitung ausführen !

In fertiger Arbeit liefern und montieren
Menge: 20,000 Stk

**5.1.250 Waschtisch Connect Freedom,1Hl.,m.Ül. ,unterfahrbar, 600x555x165mm, Weiß**
*** Bedarfsposition ohne GB
Waschtisch | Kristallporzellan | 1 Hahnloch mittig
durchgestochen | Mit Überlauf (rund) | Befestigungsart:
Stockschrauben | Unterfahrbarer Waschtisch | Norm:
Barrierefrei gemäß DIN 18040, DIN EN 14688 CL 25, DIN
EN 31 | Gewicht: 20,000 kg | Außenmaße (BxTxH):
600x555x165 mm | Farbe / Oberfläche: Weiß (Alpin)

Lieferung und Montage Inklusive:
-Schallschutzmatte
-Versiegelung des Waschtisches mit Sanitärsilikon

Hersteller:  Ideal Standard
Typ:  Connect Freedom 60 cm
Art.Nr:  E548201

liefern und montieren
Menge: 1,000 Stk

**5.1.260 Wandtiefspül-WC Connect Air Aquablade**
*** Bedarfsposition ohne GB
Wandtiefspül-WC | Kristallporzellan | AquaBlade |
Kompatibel mit UP-Spülkasten | Spülwassermenge: 4,5/6
Liter | Wasserausgang: Horizontal hinten verdeckt |
Zulauf-Anschlußposition: hinten verdeckt | Inklusive
Befestigungssatz für unsichtbare Befestigung
(TT0299598) | Norm: DIN EN 33, DIN EN 997 CL1-5A/6A +
CL2 | Gewicht: 24,300 kg | Außenmaße (BxTxH):
360x540x350 mm | Farbe / Oberfläche: Weiß (Alpin)

Lieferung und Montage Inklusive:
-Schallschutzmatte
-Versiegelung des WC's mit Sanitärsilikon

Hersteller:  Ideal Standard
Typ:  Connect Air AquaBlade
Art.Nr.:  E005401

liefern und montieren
Menge: 1,000 Stk

**5.1.270 Connect Air WC-Sitz Sandwich**
*** Bedarfsposition ohne GB
WC-Sitz | Sandwich | Duroplast | Sitz zum Reinigen
abnehmbar | Scharnierblätter aus Edelstahl | Montage
von oben | Inklusive Befestigung | Gewicht: 2,100 kg |
Außenmaße (BxTxH): 365x445x50 mm | Farbe / Oberfläche:
Weiß (Alpin)

Hersteller:  Ideal Standard
Typ:  Connect Air Sandwich
Art.Nr.:  E036501

liefern und montieren
Menge: 1,000 Stk

**5.1.280 Brausestange 900 mm mit Handbrause**
*** Bedarfsposition ohne GB
Brausestangenset 900 mm Ideal Standard

Brausekombination | Handbrause: 1-Funktion | O 80 mm |
EasyClean | Brausestange 900 mm | Brausehalter
verstellbar mit Druckknopf | Transparente Seifenschale
| Brauseschlauch Idealflex 1750 mm | Anschluss G1/2 |
Wandhalterung mit fixen Bohrlochabstand | Gewicht:
1,152 kg | Außenmaß (Höhe): 903 mm | Durchfluss bei 3
bar: 8 l/min | Farbe / Oberfläche: Chrom

Hersteller:  Ideal Standard
Typ:  Idealrain S1
Art.Nr.:  B 9502 AA +
  B960990 o.91 NU

liefern und montieren
Menge: 1,000 Stk

### Bereich 6 Wärmedämmung und Brandschutz

#### Abschnitt 6.1 Wärmedämmung

**6.1.10 Wärmedämmung Strang DN 12, PWC alukaschiert**
Wärmedämmung DN 12 Strang
Wärmedämmung DIN 4140 Teil 1 an Rohrleitungen,
Mediumtemperatur max.: +20°C
Umgebungstemperatur: +30°C
Medium: Trinkwasser kalt (PWC)

Rohrschalen aus Mineralfaser Lamellenmatten, einseitig
mit Alufolie versehen, nicht brennbar nach DIN 4102,
Rechenwert der Dämmschicht bezogen auf eine
Wärmeleitzahl mind. 0,035 W/m K gemäß VDI 2055, liefern
und in den vorgeschriebenen Stärken diffusionsdicht
verlegen. Bögen, Versprünge, T-Stücke und sonstige
Formstücke sind mit sauberem Abschluss auszuführen, die
Kosten hierfür sind im Einheitspreis zu
berücksichtigen.

Dämmschicht:  20 mm
Rohraußendurchmesser:  15 mm

liefern und montieren
Menge: 120,000 lfm

**6.1.20 Wärmedämmung Strang DN 15, PWC alukaschiert**
Wärmedämmung Kellerleitung DN 15
wie zuvor beschrieben, jedoch

Dämmschicht:  20 mm
Rohraußendurchmesser:  15 mm

liefern und montieren
Menge: 30,000 lfm

**6.1.30 Wärmedämmung Strang DN 20 PWC alukaschiert**
Wärmedämmung Strangleitung DN 20
wie zuvor beschrieben, jedoch

Dämmschicht:  20 mm
Rohraußendurchmesser:  22 mm

liefern und montieren
Menge: 90,000 lfm

**6.1.40 Wärmedämmung Strang DN 25 PWC alukaschiert**
Wärmedämmung Strangleitung DN 25
wie zuvor beschrieben, jedoch

Dämmschicht:  20 mm
Rohraußendurchmesser:  28 mm

liefern und montieren
Menge: 45,000 lfm

**6.1.50 Wärmedämmung Strang DN 32 PWC alukaschiert**
Wärmedämmung Strangleitung DN 32
wie zuvor beschrieben, jedoch

Dämmschicht:  20 mm
Rohraußendurchmesser:  35 mm

liefern und montieren
Menge: 21,000 lfm

**6.1.60 Wärmedämmung Strang DN 40 PWC alukaschiert**
Wärmedämmung Strangleitung DN 32
wie zuvor beschrieben, jedoch

Dämmschicht:  20 mm
Rohraußendurchmesser:  42 mm

liefern und montieren
Menge: 10,000 lfm

**6.1.70 Wärmedämmung Strang DN 12, PWW alukaschiert**
Wärmedämmung Strangleitung DN 12
Wärmedämmung DIN 4140 Teil 1 an Rohrleitungen,
Mediumtemperatur max.: +60°C
Umgebungstemperatur: +30°C
Medium: Trinkwasser warm (PWW)

Rohrschalen aus Mineralfaser Lamellenmatten, einseitig
mit Alufolie versehen, nicht brennbar nach DIN 4102,
Rechenwert der Dämmschicht bezogen auf eine
Wärmeleitzahl mind. 0,035 W/m K gemäß VDI 2055, liefern
und in den vorgeschriebenen Stärken diffusionsdicht
verlegen. Bögen, Versprünge, T-Stücke und sonstige
Formstücke sind mit sauberem Abschluss auszuführen, die
Kosten hierfür sind im Einheitspreis zu
berücksichtigen.

Dämmschicht:  20 mm
Rohraußendurchmesser:  15 mm

liefern und montieren
Menge: 240,000 lfm

**6.1.80 Wärmedämmung Strang DN 15, PWW alukaschiert**
Wärmedämmung Kellerleitung DN 15
wie zuvor beschrieben, jedoch

Dämmschicht:  20 mm
Rohraußendurchmesser:  18 mm

liefern und montieren
Menge: 20,000 lfm

**6.1.90 Wärmedämmung Strang DN 20 PWW alukaschiert**
Wärmedämmung Strangleitung DN 20
wie zuvor beschrieben, jedoch

Dämmschicht:  20 mm
Rohraußendurchmesser:  22 mm

liefern und montieren
Menge: 90,000 lfm

**6.1.100 Wärmedämmung Strang DN 25 PWW alukaschiert**
Wärmedämmung Strangleitung DN 25
wie zuvor beschrieben, jedoch

Dämmschicht:  30 mm
Rohraußendurchmesser:  28 mm

liefern und montieren
Menge: 45,000 lfm

**6.1.110 Wärmedämmung Strang DN 32 PWW alukaschiert**
Wärmedämmung Strangleitung DN 25
wie zuvor beschrieben, jedoch

Dämmschicht:  30 mm
Rohraußendurchmesser:  35 mm

liefern und montieren
Menge: 21,000 lfm

**6.1.120 Wärmedämmung Strang DN 40 PWW alukaschiert**
Wärmedämmung Strangleitung DN 25
wie zuvor beschrieben, jedoch

Dämmschicht:  40 mm
Rohraußendurchmesser:  42 mm

liefern und montieren
Menge: 10,000 lfm

**6.1.130 Wärmedämmung Kellerleitung DN 12 PWC mit PVC Mantel**
Wärmedämmung Kellerleitung DN 12
Wärmedämmung DIN 4140 Teil 1 an Rohrleitungen,
Mediumtemperatur max.: +20°C
Umgebungstemperatur: +30°C
Medium: Trinkwasser kalt (PWC)

Dämmung aus nichtbrennbaren Stoffen DIN 4102 Teil 1
Baustoffklasse A, in Zentrale und sichtbaren Bereichen,
Höhe der Rohre über Standfläche bis 2,7 m,
Rohraußendurchmesser bis 15,0 mm,
Rohr aus Edelstahl. Einschl. Formteile wie Bogen und
T-Stücke. Rohrleitungen gebündelt, Dämmung einzeln,

Die Dämmung besteht aus:
Dämmschalen, (Steinwolle)
Wärmeleitfähigkeit 0,035 W(m²/K)
bei einer Mitteltemperatur von 60°C,
mit Aluminiumfolie kaschiert, mit Draht aufbinden,
Längs und
Rundnähte mit selbstklebenden Alufolienbändern
diffusionsdicht abkleben, Klebstoff schwerentflammbar,

Dämmschicht:  20 mm
Rohraußendurchmesser:  15 mm

Ummantelung der Rohrleitungen im Sichtbereich aus PVC

liefern und montieren
Menge: 10,000 lfm

**6.1.140 Wärmedämmung Kellerleitung DN 15 PWC mit PVC Mantel**
Wärmedämmung Kellerleitung DN 15
wie zuvor beschrieben, jedoch

Dämmschicht:  20 mm
Rohraußendurchmesser:  18 mm

Ummantelung der Rohrleitungen im Sichtbereich aus PVC

liefern und montieren
Menge: 15,000 lfm

**6.1.150 Wärmedämmung Kellerleitung DN 20 PWC mit PVC Mantel**
Wärmedämmung Kellerleitung DN 20
wie zuvor beschrieben, jedoch

Dämmschicht:  20 mm
Rohraußendurchmesser:  22 mm

Ummantelung der Rohrleitungen im Sichtbereich aus PVC

liefern und montieren
Menge: 6,000 lfm

**6.1.160 Wärmedämmung Kellerleitung DN 25 PWC mit PVC Mantel**
Wärmedämmung Kellerleitung DN 25
wie zuvor beschrieben, jedoch

Dämmschicht:  20 mm
Rohraußendurchmesser:  28 mm

Ummantelung der Rohrleitungen im Sichtbereich aus PVC

liefern und montieren
Menge: 9,000 lfm

**6.1.170 Wärmedämmung Kellerleitung DN 32 PWC mit PVC Mantel**
Wärmedämmung Kellerleitung DN 32
wie zuvor beschrieben, jedoch

Dämmschicht:  20 mm
Rohraußendurchmesser:  35 mm

Ummantelung der Rohrleitungen im Sichtbereich aus PVC

liefern und montieren
Menge: 65,000 lfm

**6.1.180 Wärmedämmung Kellerleitung DN 40 PWC mit PVC Mantel**
Wärmedämmung Kellerleitung DN 40
wie zuvor beschrieben, jedoch

Dämmschicht:  20 mm
Rohraußendurchmesser:  42 mm

Ummantelung der Rohrleitungen im Sichtbereich aus PVC

liefern und montieren
Menge: 70,000 lfm

**6.1.190 Wärmedämmung Kellerleitung DN 50 PWC mit PVC Mantel**
Wärmedämmung Kellerleitung DN 50
wie zuvor beschrieben, jedoch

Dämmschicht:  20 mm
Rohraußendurchmesser:  54 mm

Ummantelung der Rohrleitungen im Sichtbereich aus PVC

liefern und montieren
Menge: 27,000 lfm

**6.1.200 Wärmedämmung Kellerleitung DN 65 PWC mit PVC Mantel**
Wärmedämmung Kellerleitung DN 65
wie zuvor beschrieben, jedoch

Dämmschicht:  70 mm
Rohraußendurchmesser:  76,1 mm

Ummantelung der Rohrleitungen im Sichtbereich aus PVC

liefern und montieren
Menge: 15,000 lfm

**6.1.210 Wärmedämmung Kellerleitung DN 12 PWW mit PVC Mantel**
Wärmedämmung Kellerleitung DN 12
Wärmedämmung DIN 4140 Teil 1 an Rohrleitungen,
Mediumtemperatur max.: +60°C
Umgebungstemperatur: +30°C
Medium: Trinkwasser warm (PWW)

Dämmung aus nichtbrennbaren Stoffen DIN 4102 Teil 1
Baustoffklasse A, in Zentrale und sichtbaren Bereichen,
Höhe der Rohre über Standfläche bis 2,7 m,
Rohraußendurchmesser bis 15,0 mm,
Rohr aus Edelstahl. Einschl. Formteile wie Bogen und
T-Stücke. Rohrleitungen gebündelt, Dämmung einzeln,

Die Dämmung besteht aus:
Dämmschalen, (Steinwolle)
Wärmeleitfähigkeit 0,035 W(m²/K)
bei einer Mitteltemperatur von 60°C,
mit Aluminiumfolie kaschiert, mit Draht aufbinden,
Längs und
Rundnähte mit selbstklebenden Alufolienbändern
diffusionsdicht abkleben, Klebstoff schwerentflammbar,

Dämmschicht:  20 mm
Rohraußendurchmesser:  15 mm

Ummantelung der Rohrleitungen im Sichtbereich aus PVC

liefern und montieren
Menge: 246,000 lfm

**6.1.220 Wärmedämmung Kellerleitung DN 15 PWW mit PVC Mantel**
Wärmedämmung Kellerleitung DN 15
wie zuvor beschrieben, jedoch

Dämmschicht:  20 mm
Rohraußendurchmesser:  18 mm

Ummantelung der Rohrleitungen im Sichtbereich aus PVC

liefern und montieren
Menge: 129,000 lfm

**6.1.230 Wärmedämmung Kellerleitung DN 20 PWW mit PVC Mantel**
Wärmedämmung Kellerleitung DN 20
wie zuvor beschrieben, jedoch

Dämmschicht:  20 mm
Rohraußendurchmesser:  22 mm

Ummantelung der Rohrleitungen im Sichtbereich aus PVC

liefern und montieren
Menge: 6,000 lfm

**6.1.240 Wärmedämmung Kellerleitung DN 25 PWW mit PVC Mantel**
Wärmedämmung Kellerleitung DN 25
wie zuvor beschrieben, jedoch

Dämmschicht:  30 mm
Rohraußendurchmesser:  28 mm

Ummantelung der Rohrleitungen im Sichtbereich aus PVC

liefern und montieren
Menge: 9,000 lfm

**6.1.250 Wärmedämmung Kellerleitung DN 32 PWW mit PVC Mantel**
Wärmedämmung Kellerleitung DN 32
wie zuvor beschrieben, jedoch

Dämmschicht:  30 mm
Rohraußendurchmesser:  35 mm

Ummantelung der Rohrleitungen im Sichtbereich aus PVC

liefern und montieren
Menge: 65,000 lfm

**6.1.260 Wärmedämmung Kellerleitung DN 40 PWW mit PVC Mantel**
Wärmedämmung Kellerleitung DN 40
wie zuvor beschrieben, jedoch

Dämmschicht:  40 mm
Rohraußendurchmesser:  42 mm

Ummantelung der Rohrleitungen im Sichtbereich aus PVC

liefern und montieren
Menge: 70,000 lfm

**6.1.270 Wärmedämmung Kellerleitung DN 50 PWW mit PVC Mantel**
Wärmedämmung Kellerleitung DN 50
wie zuvor beschrieben, jedoch

Dämmschicht:  50 mm
Rohraußendurchmesser:  54 mm

Ummantelung der Rohrleitungen im Sichtbereich aus PVC

liefern und montieren
Menge: 3,000 lfm

**6.1.280 Schlauchisolierung in Vorwandinstallationen für PWC+PWW 18 x 13mm (Raxofix 16 mm)**
Schlauchisolierung 18 x 13mm ungeschlitzt, endlos
Isolierschlauch aus synthetischem
geschlossenzelligen Kautschuk ungeschlitzt
Gemäß GEG 50 % für 15 mm Kupferrohr und Eisenrohr DN 8
(1/4). Gemäß REACH Verordnung ist das Produkt
unbedenklich. Geruch: neutral
Wärmeleitfähigkeit gemessen in W/(m K)
gemäß EN 13787 (0.037 W/(m K))
Temperatureinsatzbereich: bis + 110 °C
Mitteltemperatur:
0 °C (0.033 W/(m K))
40 °C (0.037 W/(m K))

Brandverhalten:
Euroklasse BL-s3 d0 EN13501-1
Leistungserklärung Nr.:  0040913 - C
Prüfzeichen:  CE
Rohrdurchmesser:  18 mm
Isolierstärke:  13 mm
Farbe:  grau

Hersteller:  Conel
Typ:  Flex

liefern und montieren
Menge: 900,000 lfm

**6.1.290 Schlauchisolierung in Vorwandinstallationen für PWC+PWW 22 x 13mm (Raxofix 20 mm)**
Schlauchisolierung wie vor beschrieben, jedoch

Rohrdurchmesser:  22 mm
Isolierstärke:  13 mm
Farbe:  grau

liefern und montieren
Menge: 390,000 lfm

**6.1.300 Schlauchisolierung in Vorwandinstallationen für PWC+PWW 28 x 13mm (Raxofix 20 mm)**
Schlauchisolierung wie vor beschrieben, jedoch

Rohrdurchmesser:  28 mm
Isolierstärke:  13 mm
Farbe:  grau

liefern und montieren
Menge: 85,000 lfm

**6.1.310 Schlauchisolierung Quadro für Leitungen auf dem Rohfußboden 18x7 mm (Raxofix 16 mm)**
Schlauchisolierung Quadro aus extrudiertem,
geschlossenzelligem Polyethylenschaum
mit spezifisch sechseckiger Rohröffnung
mit widerstandsfähiger PE-Schutzfolie
Brandverhalten: E EN 13501-1
Isolierstärke:  7 mm
Für Rohraußendurchmesser:  18 mm

inkl. Befestigung auf dem Rohboden, z.B. mit Lochband

Hersteller:  Conel
Typ:  Quadro Flex PE

oder gleichwertig

Angebotenes Fabrikat (vom Bieter auszufüllen)

Hersteller:_____________________________

Typ:__________________________________

liefern und montieren
Menge: 126,000 lfm

**6.1.320 Schlauchisolierung Quadro für Leitungen auf dem Rohfußboden 22x7 mm (Raxofix 20 mm)**
Schlauchisolierung Quadro aus extrudiertem,
geschlossenzelligem Polyethylenschaum
mit spezifisch sechseckiger Rohröffnung
mit widerstandsfähiger PE-Schutzfolie
Brandverhalten: E EN 13501-1
Isolierstärke:  7 mm
Für Rohraußendurchmesser:  22 mm

inkl. Befestigung auf dem Rohboden, z.B. mit Lochband

Hersteller:  Conel
Typ:  Quadro Flex PE

oder gleichwertig

Angebotenes Fabrikat (vom Bieter auszufüllen)

Hersteller:_____________________________

Typ:__________________________________

liefern und montieren
Menge: 126,000 lfm

#### Abschnitt 6.2 Brandschutz

**6.2.10 Rohrschott90 Plus EN d110 L:5cm**
Geberit Rohrschott90 Plus EN

Verwendungszwecke
- Für Geberit Silent-Pro
- Für Geberit Silent-db20
- Für Geberit Silent-PP
- Für Geberit PE
- Zum Schutz vor Rauch- und Feuerausbreitung
- Für Rohrdurchführungen 0G-90G in Wand oder Decke
- Zum schrägen Einbau in Decken und Wände der
Feuerwiderstandsklassen F 30 bis F 90, teilweise
oder vollständig eingemörtelt
- Zum Einbau in Decken und Wänden über Geberit
Silent-Pro und Geberit Silent-PP Steckmuffen
- Für Decken- und Wandstärken >= 100 mm geeignet
- Zum Einbau in Decken und Wänden über Isol Flex
Schalldämmmatte und AF/Armaflexr Dämmung
- Zum Einbau in Decken im Nullabstand zu
Absperrvorrichtungen nach DIN 18017-3
- Zum Einbau in Decken und Wänden im Nullabstand
zueinander und zu Geberit Versorgungssystemen
- Zum Einbau in Decken bei stockwerksdurchdringenden
Duschabläufen Geberit CleanLine und Geberit Setaplano
- Zum nachträglichen Einbau in Decken und Wände mit
Feuerwiderstandsklassen F 30 bis F 90

Eigenschaften
- Feuerwiderstandsklassen R 30, R 60 und R 90 nach
DIN 4102-11
- Allgemeine Bauartgenehmigung Nr. Z-19.53-2236

Technische Eigenschaften
- Werkstoff: Edelstahl
- Nettogewicht: 0,443 kg
- Länge: 85 mm
- Außendurchmesser: 145 mm
- DN / Nennweite: 100

zusätzlicher Lieferumfang
- Betonschrauben
- Körperschalldämmung
- Klebestreifen
- Hinweisschild

Hersteller:  Geberit
Typ:  Rohrschott 90 Plus EN d110

liefern und montieren
Menge: 78,000 Stk

**6.2.20 Rohrschott90 Plus EN d90 L:5cm**
*** Bedarfsposition ohne GB
Leistung wie zuvor beschrieben, jedoch

Rohraußendurchmesser: 90 mm

liefern und montieren
Menge: 1,000 Stk

**6.2.30 Rohrschott90 Plus EN d70 L:5cm**
Leistung wie zuvor beschrieben, jedoch

Rohraußendurchmesser: 60/70 mm

liefern und montieren
Menge: 3,000 Stk

**6.2.40 Rohrschott90 Plus EN d50 L:5cm**
Leistung wie zuvor beschrieben, jedoch

Rohraußendurchmesser: 32-56 mm

liefern und montieren
Menge: 3,000 Stk

**6.2.50 Brandschutzschale Conlit 150 U, für Rohrleitung DN 12**
R 60 - R 120 nichtbrennbare Rohre Massivdecke
Brandschutz-Rohrabschottung um nichtbrennbare Rohre;

Einbau in Massivdecken

Anforderung:

hochfeuerhemmend (R60 nach DIN 4102-11)1)
feuerbeständig (R90 nach DIN 4102-11)1)
Feuerwiderstandsfähig 120 Min. (R120 nach DIN
4102-11)1)

Anwendbarkeitsnachweis
abP Nr. P-3725/4130-MPA BS

Rohre:

Stahl, Edelstahl, Guss und Kupfer, Rohrwerkstoff und
Abmessungen müssen dem abP P-3725/4130-MPA BS
entsprechen.

Einbau in:
Decken aus Beton bzw. Stahlbeton oder Porenbeton mit
Bauteilstärke ≥ 150 mm1)

In der Bauteildurchführung:

Hersteller:  ROCKWOOL
Typ:  Conlit 150 U

Baustoffklasse:
A2 nach DIN 4102-1

Schmelzpunkt:
> 1000 °C nach DIN 4102-17

Rohdichte:
≥ 150 kg/m3

Oberfläche:
gitternetzverstärkte, farblich markierte Aluminiumfolie

Einbaulänge:
≥ Bauteilstärke

Als brandschutztechnisch notwendige weiterführende
Dämmung:

Hersteller:  ROCKWOOL
Typ:  Rockwool 800

Baustoffklasse:
A2L - s1, d0 nach DIN 13501-1

Schmelzpunkt:
> 1000 °C nach DIN 4102-17

Wärmeleitfähigkeit:
_40 0,035 W/(m∙K) nach GEG

Oberfläche:
gitternetzverstärkte Aluminiumfolie

Einbaulänge:
je 1 m beidseitig im Anschluss an die Conlit 150U

Dämmstärke:
gem. abP P-3725/4130-MPA BS

Einbau/Ringspaltverschluss:
Der Verbleibende Ringspalt im Durchbruch wird bauseits
verschlossen

Die Rohrschalen sind mit verzinktem Bindedraht O ≥
0,6mm, 6 Windungen/m auf dem Rohr zu fixieren.

Parallele Installationen:
Der Einbau ohne Mindestabstand zu anderen
Rohrabschottungen, Kabelabschottungen und
Absperrvorrichtungen gegen Feuer und Rauch in
Lüftungsleitungen entsprechend DIN 18017-3 ist gem.
Anwendbarkeitsnachweis zulässig.

Die ordnungsgemäße Ausführung ist vom Ersteller der
Abschottung nach Abschluss der Arbeiten durch eine
Übereinstimmungserklärung zu bescheinigen.

Ein Kennzeichnungsschild ist ausgefüllt und
unterschrieben neben der Abschottung dauerhaft zu
befestigen.

Schutz vor Erwärmung gem. DIN 1988-2001)
Schallschutz gem. DIN 41091)
Tauwasserschutz gem. DIN EN 120561)

Bauteilstärke [mm]: max. 240 mm

Rohraußendurchmesser [mm]: 15 mm

Dämmstärke [mm]: 20 mm

Besondere Hinweise:

Die Mindestrohrabstände gem. DIN 4140 sind eingehalten.

Hersteller:  Rockwool
Typ:  Conlit U

liefern und montieren
Menge: 99,000 Stk

**6.2.60 Brandschutzschale Conlit 150 U, für Rohrleitung DN 15**
Leistung wie zuvor beschrieben, jedoch

Bauteilstärke [mm]: max. 240 mm

Rohraußendurchmesser [mm]: 18 mm

Dämmstärke [mm]: 20 mm

liefern und montieren
Menge: 12,000 Stk

**6.2.70 Brandschutzschale Conlit 150 U, für Rohrleitung DN 20**
Leistung wie zuvor beschrieben, jedoch

Bauteilstärke [mm]: max. 240 mm

Rohraußendurchmesser [mm]: 22 mm

Dämmstärke [mm]: 20 mm

liefern und montieren
Menge: 36,000 Stk

**6.2.80 Brandschutzschale Conlit 150 U, für Rohrleitung DN 25**
Leistung wie zuvor beschrieben, jedoch

Bauteilstärke [mm]: max. 240 mm

Rohraußendurchmesser [mm]: 28 mm

Dämmstärke [mm]: 20 mm

liefern und montieren
Menge: 42,000 Stk

**6.2.90 Brandschutzschale Conlit 150 U, für Rohrleitung DN 32**
Leistung wie zuvor beschrieben, jedoch

Bauteilstärke [mm]: max. 240 mm

Rohraußendurchmesser [mm]: 35 mm

Dämmstärke [mm]: 20 mm

liefern und montieren
Menge: 33,000 Stk

**6.2.100 Brandschutzschale Conlit 150 U, für Rohrleitung DN 40**
Leistung wie zuvor beschrieben, jedoch

Bauteilstärke [mm]: max. 240 mm

Rohraußendurchmesser [mm]: 42 mm

Dämmstärke [mm]: 20 mm

liefern und montieren
Menge: 12,000 Stk

### Bereich 7 Lüftungsinstallationen

#### Abschnitt 7.1 Lüftungsgeräte

**7.1.10 Einzelraumlüfter 2-Stufig 45/25 m3/h**
Einzelraumlüfter 45-25 (2-stufig, 45/25 m3/h).
Körperschallabsorbierendes Gebläse (2-stufig) inkl.
Filter und weißer Abdeckplatte. Inklusive Einbaukasten
wahlweise in Unter- oder Aufputzausführung. Mit Filter
(Filterklasse ISO Coarse >45%) am Gebläse, ohne
Werkzeug wechselbar.

Technische Daten:
Spannung:  230 VAC/50 Hz
Planmäßiger Volumenstrom:  45/25 m3/h

Angebotenes Fabrikat (vom Bieter auszufüllen)

Hersteller:_____________________________

Typ:__________________________________

liefern und montieren
Menge: 12,000 Stk

#### Abschnitt 7.2 Luftleitungen und Zubehör

**7.2.10 Wickelfalzrohr DN100**
Wickelfalzrohr, Ausführung nach DIN EN 12237 und DIN EN
1506 in Dichtheitsklasse D bzw. ATC2 gemäß DIN EN
16798-3, unabhängig durch Eurovent zertifiziert.
Material: verzinktes Stahlblech

inkl. Befestigungsschellen mit Stockschraube und Dübel
in der erforderlichen Anzahl und Länge, Ausschnitte und
Zuschnitte der Rohre, in fertiger Arbeit

liefern und montieren
Menge: 60,000 lfm

**7.2.20 Lindab Bogen BU DN100**
Bogen BU, Stahlblech verzinkt
Bogen, in gepresster Bauweise.
Ausführung nach DIN EN 12237 und DIN EN 1506 in
Dichtheitsklasse D bzw. ATC2 gemäß DIN EN 16798-3,
unabhängig durch Eurovent zertifiziert.
Steckverbindungen mit werksseitig fest montierter
Doppellippendichtung Lindab SAFE aus
alterungsbeständigem EPDM-Gummi, temperaturbeständig
von -30 bis +100° C.
Mit selbstsicherndem Stecksystem (Click) zur
weitestgehend schraubenlosen Verbindung.

Material:  verzinktes Stahlblech
Nennweite:  DN 100

Hersteller:  Lindab
Typ:  BU

liefern und montieren
Menge: 12,000 Stk

**7.2.30 Lindab T-Stück TCPU DN100**
T-Stück TCPU, Stahlblech verzinkt
T-Stück, in gepresster Bauweise, aus zwei Halbschalen
oder mit gepresstem PSU, 90 Grad, symmetrisch.
Ausführung nach DIN EN 12237 und DIN EN 1506 in
Dichtheitsklasse D bzw. ATC2 gemäß DIN EN 16798-3,
unabhängig durch Eurovent zertifiziert.
Steckverbindungen mit werksseitig fest montierter
Doppellippendichtung Lindab SAFE aus
alterungsbeständigem EPDM-Gummi, temperaturbeständig
von -30 bis +100° C.
Mit selbstsicherndem Stecksystem (Click) zur
weitestgehend schraubenlosen Verbindung.

Material:  verzinktes Stahlblech
Nennweite:  DN 100

Hersteller:  Lindab
Typ:  TCPU

liefern und montieren
Menge: 12,000 Stk

**7.2.40 Lindab Enddeckel ESU DN100**
Enddeckel ESU, Stahlblech verzinkt
Enddeckel, für Wickelfalz- und längsgefalzte Rohre.
Ausführung nach DIN EN 12237 und DIN EN 1506 in
Dichtheitsklasse D bzw. ATC2 gemäß DIN EN 16798-3,
unabhängig durch Eurovent zertifiziert.
Steckverbindungen mit werksseitig fest montierter
Doppellippendichtung Lindab SAFE aus
alterungsbeständigem EPDM-Gummi, temperaturbeständig
von -30 bis +100° C.
Nennweiten 80 bis 315 mit selbstsicherndem Stecksystem
(Click) zur weitestgehend schraubenlosen Verbindung.

Material: verzinktes Stahlblech

Material:  verzinktes Stahlblech
Nennweite:  DN 100

Hersteller:  Lindab
Typ:  ESU

liefern und montieren
Menge: 3,000 Stk

**7.2.50 Lindab Reduzierung RCU DN 100x80**
Reduzierung RCU, Stahlblech verzinkt
Reduzierung, in gepresster Bauweise, symmetrisch, kurz.
Ausführung nach DIN EN 12237 und DIN EN 1506 in
Dichtheitsklasse D bzw. ATC2 gemäß DIN EN 16798-3,
unabhängig durch Eurovent zertifiziert.
Steckverbindungen mit werksseitig fest montierter
Doppellippendichtung Lindab SAFE aus
alterungsbeständigem EPDM-Gummi, temperaturbeständig
von -30 bis +100° C.
Nennweiten 80 bis 315 mit selbstsicherndem Stecksystem
(Click) zur weitestgehend schraubenlosen Verbindung.

Material: verzinktes Stahlblech

Material:  verzinktes Stahlblech
Nennweite:  DN 100

Hersteller:  Lindab
Typ:  RCU

liefern und montieren
Menge: 12,000 Stk

**7.2.60 Lindab Nippel NPU DN100**
Nippel NPU, Stahlblech verzinkt
Nippel, zum Verbinden zweier Lüftungsrohre.
Ausführung nach DIN EN 12237 und DIN EN 1506 in
Dichtheitsklasse D bzw. ATC2 gemäß DIN EN 16798-3,
unabhängig durch Eurovent zertifiziert.
Steckverbindungen mit werksseitig fest montierter
Doppellippendichtung Lindab SAFE aus
alterungsbeständigem EPDM-Gummi, temperaturbeständig
von -30 bis +100° C.
Nennweiten 80 bis 315 mit selbstsicherndem Stecksystem
(Click) zur weitestgehend schraubenlosen Verbindung.

Material: verzinktes Stahlblech

Material:  verzinktes Stahlblech
Nennweite:  DN 100

Hersteller:  Lindab
Typ:  NPU

liefern und montieren
Menge: 5,000 Stk

**7.2.70 Aluminium-Flexrohr DN80, fünflagig verrillt**
Flexibles fünflagig verrilltes Aluminiumrohr zum
Einsatz als Anschlussleitung an verschiedene
Lüftungslösungen.
Nicht brennbar gemäß DIN 4102 Klasse A1.

Längenangaben: gestreckte Länge

Max. Betriebsdruck: 2500 Pa
Umgebungstemperatur: 100 °C
Material: Aluminium
Geeignet für Nennweite: 80 mm

liefern und montieren
Menge: 12,000 lfm

**7.2.80 geba AVR Brandschott DN 100**
geba AVR Decken- und Schachtwandschott Brandschott DN
100 - O 134 mm, L 208 mm
mit freiem Querschnitt aus verzinktem Stahlblech, mit
metallischem Schnellverschluss, korrosions- und
lotfreie Auslösevorrichtung, Intumeszenzmaterial,
eingeschlossen durch glattwandiges Kunststoffinnenrohr
mit vollkommen freiem Querschnitt.

Allgemeine bauaufsichtliche Zulassung des DIBt Berlin
Z-41.3-686.
Feuerwiderstandsklasse K90 - 18017.
Einbau unter, in oder auf der Massivdecke, alternativ
unter, in oder auf der Holzbalkendecke F90 B.
Befestigung nur durch Mörtelverguss ohne Schrauben,
Dübel oder Mörtelanker.
Keine Isolierung erforderlich.
Einbau in klassifizierte Schächte F30/L30 - F90/L90,
Mindeststärke 35 mm mit beliebiger Belegung.
Zum Einbau in Lüftungsanlagen nach DIN 18017-3 in
Leitungen aus Stahl, z.B. Wickelfalz, und zwar in
Zentrallüftungsanlagen für Zu- und Abluft, sowie zum
Anschluss von Einzellüftungsgeräten, Wrasenabzügen oder
Dunstabzugshauben ohne eigene Brandschutzanforderungen.
Wartungsfrei.
Leitungsdichtigkeitsklasse II nach DIN 1946-6.
Leitungsabstände sind nicht vorgegeben,
Abstandsvorgaben von fremden Rohrleitungen sind
einzuhalten, Null-Abstand-Prüfungen wurden in großer
Zahl durchgeführt. Diese sind bei den jeweiligen
Herstellern zu erfragen.

Hersteller:  Bartholomäus
Typ:  AVR 100

Liefern und montieren
Menge: 15,000 Stk

**7.2.90 gebavent-Flachdachhaube FDL 100/450**
*** Bedarfsposition ohne GB
gebavent-Flachdachhaube FDL 100/450 zweiteilig, für Zu-
und Abluft
Bestehend aus:
Dachhaube und Standrohr mit Isolierung für Flachdächer.
Dachhaubenkopf aus Stahlblech mit
Spezial-Aluminium-Zinkbeschichtung, außen
pulverbeschichtet, Regenhaube zur
Abdeckung von Dachdichtungsbahn und Spannband.
Standrohr: doppelwandig mit eingeschlossener
EPS-Isolierung und Flansch.
Rohranschlusslänge: unter Flansch 300 mm mit
Formteilmaß.
Material: Stahlblech mit
Spezial-Aluminium-Zinkbeschichtung.
Qualitätsmerkmale: UV-, korrosions-, und
brandbeständig,

Taupunkt-Prüfung:  FIW, Münchenschlagregensicher,
minimaler Druckverlust, Kondensatablauf über Dach.
Befestigung:  ausschließlich vom Dach
Farbe:  grau (RAL 7042)
Standrohrlänge:  450 mm

Hersteller:  Bartholomäus
Typ:  FDL 100/450

liefern und montieren
Menge: 1,000 Stk

### Bereich 8 Sonstige Leistungen

#### Abschnitt 8.1 Stundenlohnarbeiten

**8.1.10 Obermonteurstunden**
Obermonteurstunden

für unvorhersehbare Arbeiten
Menge: 15,000 Std

**8.1.20 Monteurstunden**
Monteurstunden

für unvorhersehbare Arbeiten
Menge: 15,000 Std

**8.1.30 Helferstunden**
Helferstunden

für unvorhersehbare Arbeiten
Menge: 15,000 Std

#### Abschnitt 8.2 Kernbohrungen, Schlitz- und Durchbrucharbeiten

**8.2.10 Kernbohrung 100 mm in Wänden und Decken aus Stahlbeton**
*** Bedarfsposition ohne GB
Kernbohrung 100 mm in Wänden und Decken aus Stahlbeton

Kernbohrung in Wand/ Decke herstellen, einschl.
Absaugen des Kühlwassers, Abdecken mit Folie zu
schützender Bereiche.
Einschließlich Schnitte durch Bewehrungsstahl bis 16
mm, Entsorgung der Bohrkerne, Wand und Decke aus
Beton
Menge: 1,000 Stk

**8.2.20 Wanddurchbruch 300 cm² in KS Mauerwerk 24 cm**
*** Bedarfsposition ohne GB
Menge: 1,000 Stk

**8.2.30 Wandschlitz herstellen für Außenzapfstelle h/b/t = 800x100x50 mm**
Wandschlitz herstellen für Außenzapfstelle hxbxt =
800x100x50 mm in Stahlbetonwand, inkl. Schuttentsorgung
Menge: 5,000 Stk

**8.2.40 Bohrung herstellen in Außenwand für Außenzapfstelle d=38 mm, Wanddicke 300 mm Stb**
Bohrung herstellen in Außenwand für Außenzapfstelle
d=38 mm, Wanddicke 300 mm aus Stahlbeton inkl.
Schuttentsorgung
Menge: 5,000 Stk

#### Abschnitt 8.3 Sonstiges Nebenleistungen

**8.3.10 Bezeichnungsschilder 100 x 50 mm aus Kunststoff**
Bezeichnungsschilder 100 x 50 mm aus Kunststoff
Beschriftung mehrzeilig mit Befestigung

liefern und montieren
Menge: 80,000 Stk

#### Abschnitt 8.4 Dokumentation

**8.4.10 Vollständige Revisionsunterlagen**
Vollständige Revisionsunterlagen bestehend aus:

-Inhaltsverzeichnis
-Kurze Anlagenbeschreibung mit der Angabe zu
eingestellten Parametern (z.B. Massenstrom,
WW-Temperatur)
-Herstellerunterlagen, Datenblätter und Wartungs- bzw.
Bedienungsaneitungen der verbauten Gegenstände und
Materialien
-Sicherheitsdatenblätter, Zulassungen und Zertifikate
-Druckprotokolle
-Spülprotokolle
-Inbetriebnahmeprotokolle
-Revisionszeichnungen

in einfacher Ausführung, sortiert und abgeheftet im
Stehordner, sinnvoll unterteilt mit Registern und
zusätzlich einmal digital auf USB-Stick, im Ordner
abgeheftet
Menge: 1,000 psch

USt %: 19,00
